# Tratamento contra fungos e ataques de insetos xilófagos em elemento estrutural de madeira

- Propriedade do ficheiro: CYPE Ingenieros S.A.
- Formato: FIEBDC-3/2016
- Programa: Gerador de preços para construção civil. CYPE Ingenieros, S.A.
- Data: 17/06/2024
- Âmbito geográfico: Brasil
- Moeda: BRL
- Custos indiretos: 3 %
- Despesas gerais: 13 %
- Lucro: 6 %
- IVA: 17 %

## E Estruturas

### EM Madeira

#### EMU Tratamentos preventivos e curativos

**EMU030** m² Tratamento contra fungos e ataques de insetos xilófagos em elemento estrutural de madeira.
Tratamento curativo contra fungos de mancha azul, ao sol, à intempérie e à umidade, em laje de madeira, através da realização de 3 furos por metro e linha, com 2 linhas por face do elemento, executados em triângulos sobre uma das suas faces, injeção de líquido protetor em cada um dos furos efetuados e aplicação posterior, com trincha, pincel ou pistola, de duas demãos, de 0,14 l/m² cada uma, do mesmo produto. Inclusive eliminação prévia dos materiais que cobrem o elemento a tratar, proteção dos elementos da envolvente, desbastamento da madeira degradada e montagem do equipamento de injeção.
Inclui: Proteção dos elementos da envolvente. Implantação dos orifícios no elemento de madeira. Realização de furos. Montagem do equipamento de injeção. Injeção do produto anti-xilófagos. Limpeza de restos. Aplicação do tratamento com trincha.
Critério de medição de projeto: Superfície medida segundo documentação gráfica de Projeto.
Critério de quantitativos de obra: Medir-se-á a superfície realmente executada segundo especificações de Projeto.

| Código | Un | Descrição | Rendimento | Preço | Importância |
|---|---|---|---|---|---|
| mt27tlr020b | l | Primer incolor com base dissolvente para a proteção da madeira contra fungos de mancha azul, para aplicar com trincha, pincel ou pistola, ou através de injeção ou imersão. (material) | 0.38 | 45.4 | 17.252 |
| mt27wav040 | Un | Válvula de retenção de plástico, para impedir o retrocesso do produto. (material) | 6 | 0.89 | 5.340 |
| mq08etm010 | h | Equipamento de injeção de fungicida em elementos de madeira, com boca de injeção. (equipamento) | 0.167 | 10.03 | 1.675 |
| mo038 | h | Pintor. (mão de obra) | 0.348 | 32.24 | 11.220 |
| mo076 | h | Ajudante de pintor. (mão de obra) | 0.463 | 30.23 | 13.996 |
| % | % | Custos diretos complementares | 2 % | 49.483 | 0.990 |
|  |  | Custos diretos |  |  | 50.473 |

Resíduos:
- colocação: mt27tlr020b; fator de resíduo 0.03
- colocação: mt27wav040 Válvula de retenção de plástico, para impedir o retrocesso do produto; fator de resíduo 0.0275

## Recursos

**mt27tlr020b** l Primer incolor com base dissolvente para a proteção da madeira contra fungos de mancha azul
Dados técnicos: Custo energético 0.629 MJ; Emissão de CO2 0.033 kg; Código LER 17 09 04; Massa do elemento 0.82 kg; Volume 0.000547 m3
Resíduos:
- embalagem: re150104 Embalagens de metal. (componente de resíduo); rendimento 0.064 kg; Código LER 15 01 04; Massa do elemento 1 kg; Volume 0.001667 m3

**mt27wav040** Un Válvula de retenção de plástico, para impedir o retrocesso do produto
Dados técnicos: Custo energético 77.135 MJ; Emissão de CO2 3.859 kg; Código LER 17 02 03; Massa do elemento 0.796 kg; Volume 0.001327 m3
Resíduos:
- embalagem: re150101 Embalagens de papel e cartão. (componente de resíduo); rendimento 0.035 kg; Código LER 15 01 01; Massa do elemento 1 kg; Volume 0.001333 m3
