# Lance de escada pré-fabricado

- Propriedade do ficheiro: CYPE Ingenieros S.A.
- Formato: FIEBDC-3/2016
- Programa: Gerador de preços para construção civil. CYPE Ingenieros, S.A.
- Data: 27/09/2024
- Âmbito geográfico: Brasil
- Moeda: BRL
- Custos indiretos: 3 %
- Despesas gerais: 13 %
- Lucro: 6 %
- IVA: 17 %

## E Estruturas

### EP Concreto pré-fabricado

#### EPE Escadas

**EPE010** m² Lance de escada pré-fabricado.
Lance de escada pré-fabricado de concreto armado ou protendido, fck=35 N/mm², com degraus de 35x17 cm no máximo, e superfície superior acabada com corindo.
Inclui: Marcação da posição das lajes sobre as vigas ou paredes. Levantamento e colocação das lajes através de grua. Ajuste à sua posição correta e nivelamento. Formação da união com os elementos de apoio. Enchimento e vedação das juntas. Montagem e desmontagem de escoras complementares.
Critério de medição de projeto: Superfície medida pela sua parte interior na sua verdadeira magnitude, segundo documentação gráfica de Projeto.
Critério de quantitativos de obra: Medir-se-á, em verdadeira magnitude, pelo tardoz, a superfície realmente executada segundo especificações de Projeto.

| Código | Un | Descrição | Rendimento | Preço | Importância |
|---|---|---|---|---|---|
| mt07gpf020 | m² | Lance de escada pré-fabricado de concreto armado ou protendido, fck=35 N/mm², com degraus de 35x17 cm no máximo, e superfície superior acabada com corindo. (material) | 1 | 207.47 | 207.470 |
| mq07gte010b | h | Guindaste móvel de braço telescópico com uma capacidade de elevação de 20 t e 20 m de altura máxima de trabalho. (equipamento) | 0.29 | 234.82 | 68.098 |
| mo046 | h | Montador de estruturas pré-fabricadas de concreto. (mão de obra) | 0.451 | 31.99 | 14.427 |
| mo093 | h | Ajudante de montador de estruturas pré-fabricadas de concreto. (mão de obra) | 0.451 | 30.15 | 13.598 |
| % | % | Custos diretos complementares | 2 % | 303.593 | 6.072 |
|  |  | Custos diretos |  |  | 309.665 |

Resíduos:
- colocação: mt07gpf020; fator de resíduo 0.0084

## Recursos

**mt07gpf020** m² Lance de escada pré-fabricado de concreto armado ou protendido
Dados técnicos: Custo energético 553.225 MJ; Emissão de CO2 50.279 kg; Código LER 17 01 01; Massa do elemento 336 kg; Volume 0.224 m3
Resíduos:
- embalagem: re170201 Madeira. (componente de resíduo); rendimento 0.841 kg; Código LER 17 02 01; Massa do elemento 1 kg; Volume 0.000909 m3
- embalagem: re170203 Plástico. (componente de resíduo); rendimento 0.3 kg; Código LER 17 02 03; Massa do elemento 1 kg; Volume 0.001667 m3
