# Ancoragem mecânica por aparafusamento sobre a fundação de pilar pré-fabricado de concreto

- Propriedade do ficheiro: CYPE Ingenieros S.A.
- Formato: FIEBDC-3/2016
- Programa: Gerador de preços para construção civil. CYPE Ingenieros, S.A.
- Data: 27/09/2024
- Âmbito geográfico: Brasil
- Moeda: BRL
- Custos indiretos: 3 %
- Despesas gerais: 13 %
- Lucro: 6 %
- IVA: 17 %

## E Estruturas

### EP Concreto pré-fabricado

#### EPS Pilares

**EPS020** Un Ancoragem mecânica por aparafusamento sobre a fundação de pilar pré-fabricado de concreto.
Ancoragem mecânica sobre a fundação de pilar pré-fabricado de concreto de 35x35 cm, com 4 parafusos de aço de alta resistência de 24 mm de diâmetro e 40 cm de comprimento, com limite elástico 780 N/mm².
Inclui: Implantação da posição da ancoragem. Colocação dos parafusos e aparafusamento dos mesmos.
Critério de medição de projeto: Número de unidades previstas, segundo documentação gráfica de Projeto.
Critério de quantitativos de obra: Medir-se-á o número de unidades realmente executadas segundo especificações de Projeto.

| Código | Un | Descrição | Rendimento | Preço | Importância |
|---|---|---|---|---|---|
| mt07aav060a | Un | Parafuso de aço de alta resistência, qualidade 8.8 segundo ISO 898-1, de 24 mm de diâmetro e 40 cm de comprimento, com limite elástico 780 N/mm², com porcas e arruelas, para ancoragem de elementos pré-fabricados de concreto. (material) | 4 | 19.98 | 79.920 |
| mo020 | h | Pedreiro. (mão de obra) | 0.644 | 32.24 | 20.763 |
| mo112 | h | Servente de pedreiro. (mão de obra) | 0.644 | 28.03 | 18.051 |
| % | % | Custos diretos complementares | 2 % | 118.734 | 2.375 |
|  |  | Custos diretos |  |  | 121.109 |

## Recursos

**mt07aav060a** Un Parafuso de aço de alta resistência
Dados técnicos: Custo energético 21.724 MJ; Emissão de CO2 1.129 kg; Código LER 17 04 05; Massa do elemento 2.2 kg; Volume 0.001048 m3
Resíduos:
- embalagem: re150101 Embalagens de papel e cartão. (componente de resíduo); rendimento 0.002 kg; Código LER 15 01 01; Massa do elemento 1 kg; Volume 0.001333 m3
- embalagem: re170203 Plástico. (componente de resíduo); rendimento 0.001 kg; Código LER 17 02 03; Massa do elemento 1 kg; Volume 0.001667 m3
