# Padieira de perfil laminado em L

- Propriedade do ficheiro: CYPE Ingenieros S.A.
- Formato: FIEBDC-3/2016
- Programa: Gerador de preços para construção civil. CYPE Ingenieros, S.A.
- Data: 17/06/2024
- Âmbito geográfico: Brasil
- Moeda: BRL
- Custos indiretos: 3 %
- Despesas gerais: 13 %
- Lucro: 6 %
- IVA: 17 %

## F Fachadas, paredes, divisórias e proteções

### FC Padieiras, vergas e caixas de persiana

#### FCA De aço

**FCA030** m Padieira de perfil laminado em L.
Padieira de perfil de aço, laminado a quente, formado por peça simples, acabamento com camada de primer anticorrosivo através da aplicação de duas demãos com uma espessura mínima da película seca de 30 microns por demão, cortado à medida e colocado em obra sobre perfis de apoio, para formação de padieira. Inclusive barras metálicas com camada de primer anticorrosivo, colocadas sobre as ombreiras da abertura para apoio da alvenaria.
Inclui: Limpeza e preparação do plano de apoio do sistema. Implantação do nível de apoio dos elementos. Colocação e fixação provisória da padieira. Aprumo e nivelamento. Execução das uniões.
Critério de medição de projeto: Comprimento medido segundo documentação gráfica de Projeto, incluindo as entregas nos apoios.
Critério de quantitativos de obra: Medir-se-á o comprimento realmente executado segundo especificações de Projeto, incluindo as entregas nos apoios.

| Código | Un | Descrição | Rendimento | Preço | Importância |
|---|---|---|---|---|---|
| mt07ala000ha | kg | Aço laminado A 572 Grau 42, em perfis laminados a quente, segundo ASTM A 572, peças simples, para aplicações estruturais, acabamento com primer antioxidante. Trabalhado e montado em oficina, para colocar em obra. (material) | 9.63 | 3.65 | 35.150 |
| mt07ala001j | kg | Placa de aço laminado A 572 Grau 42, segundo ASTM A 572, para aplicações estruturais. Trabalhada e montada em oficina, para colocar em obra. (material) | 0.4 | 6.19 | 2.476 |
| mt27pfi010 | l | Primer de secagem rápida, formulado com resinas alquídicas modificadas e fosfato de zinco. (material) | 0.096 | 14.36 | 1.379 |
| mo020 | h | Pedreiro. (mão de obra) | 0.234 | 32.24 | 7.544 |
| mo113 | h | Auxiliar de serviços gerais. (mão de obra) | 0.234 | 27.81 | 6.508 |
| % | % | Custos diretos complementares | 2 % | 53.057 | 1.061 |
|  |  | Custos diretos |  |  | 54.118 |

Resíduos:
- colocação: mt07ala000ha; fator de resíduo 0.006062
- colocação: mt07ala001j; fator de resíduo 0.0045
- colocação: mt27pfi010 Primer de secagem rápida, formulado com resinas alquídicas modificadas e fosfato de zinco; fator de resíduo 0.06

## Recursos

**mt07ala000ha** kg Aço laminado A 572 Grau 42
Dados técnicos: Custo energético 9.830 MJ; Emissão de CO2 0.510 kg; Código LER 17 04 05; Massa do elemento 1 kg; Volume 0.000476 m3

**mt07ala001j** kg Placa de aço laminado A 572 Grau 42
Dados técnicos: Custo energético 9.830 MJ; Emissão de CO2 0.510 kg; Código LER 17 04 05; Massa do elemento 1 kg; Volume 0.000476 m3

**mt27pfi010** l Primer de secagem rápida, formulado com resinas alquídicas modificadas e fosfato de zinco
Dados técnicos: Custo energético 114.556 MJ; Emissão de CO2 4.598 kg; Código LER 17 09 04; Massa do elemento 1.406 kg; Volume 0.000937 m3
Resíduos:
- embalagem: re150104 Embalagens de metal. (componente de resíduo); rendimento 0.042 kg; Código LER 15 01 04; Massa do elemento 1 kg; Volume 0.001667 m3
