# Parapeito de concreto armado

- Propriedade do ficheiro: CYPE Ingenieros S.A.
- Formato: FIEBDC-3/2016
- Programa: Gerador de preços para construção civil. CYPE Ingenieros, S.A.
- Data: 28/10/2025
- Âmbito geográfico: Brasil
- Moeda: BRL
- Custos indiretos: 3 %
- Despesas gerais: 13 %
- Lucro: 6 %
- IVA: 17 %

## F Fachadas, paredes, divisórias e proteções

### FD Proteções e gradeamentos

#### FDA Parapeitos

**FDA006** m Parapeito de concreto armado.
Parapeito de concreto armado, de 1,25 m de altura e 0,2 m de largura, realizado com concreto C25 classe de agressividade ambiental II e tipo de ambiente urbano, brita 1, consistência S100 dosado em central, e concretagem com bomba, e aço CA-50, com uma quantidade aproximada de 45 kg/m, montagem e desmontagem de sistema de escoramento e fôrmas metálicas nas duas faces do muro. Inclusive líquido desmoldante, para evitar a aderência do concreto às fôrmas.
Critérios considerados na determinação do preço da unidade de obra: O preço inclui o corte, dobra e montagem da armadura em seu lugar definitivo de colocação em obra.
Inclui: Limpeza e preparação da superfície de apoio. Marcação da seção. Montagem do sistema de escoramento e fôrmas. Colocação da armadura. Concretagem e compactação do concreto. Desmontagem do sistema de escoramento e fôrmas. Cura do concreto.
Critério de medição de projeto: Comprimento medido entre eixos, segundo documentação gráfica de Projeto.
Critério de quantitativos de obra: Medir-se-á, a eixos, o comprimento realmente executado segundo especificações de Projeto.

| Código | Un | Descrição | Rendimento | Preço | Importância |
|---|---|---|---|---|---|
| mt08eme040 | m² | Painéis metálicos de várias dimensões, para fôrmas de elementos de concreto. (material) | 0.017 | 132.67 | 2.255 |
| mt08dba010b | l | Agente desmoldante, à base de óleos especiais, emulsionante em água, para fôrmas metálicas, fenólicas ou de madeira. (material) | 0.075 | 4.6 | 0.345 |
| mt07aco020d | Un | Separador certificado para cortinas. (material) | 7 | 0.16 | 1.120 |
| mt07aco070f | kg | Aço em barras nervuradas, CA-50, de vários diâmetros, segundo ABNT NBR 7480. (material) | 45.9 | 11.78 | 540.702 |
| mt08var050 | kg | Arame galvanizado para atar, de 1,30 mm de diâmetro. (material) | 0.585 | 3.83 | 2.241 |
| mt10haf080iec | m³ | Concreto C25 classe de agressividade ambiental II e tipo de ambiente urbano, brita 1, consistência S100, dosado em central, segundo ABNT NBR 8953. (material) | 0.263 | 347.46 | 91.382 |
| mq06bhe010 | h | Caminhão bomba estacionado na obra, para bombeamento de concreto. (equipamento) | 0.012 | 744.87 | 8.938 |
| mo044 | h | Montador de fôrmas. (mão de obra) | 0.746 | 33.07 | 24.670 |
| mo091 | h | Ajudante de montador de fôrmas. (mão de obra) | 0.814 | 31.41 | 25.568 |
| mo043 | h | Armador. (mão de obra) | 0.478 | 33.07 | 15.807 |
| mo090 | h | Ajudante de armador. (mão de obra) | 0.608 | 31.41 | 19.097 |
| mo045 | h | Oficial de trabalhos de concretagem. (mão de obra) | 0.015 | 33.07 | 0.496 |
| mo092 | h | Ajudante de trabalhos concretagem. (mão de obra) | 0.063 | 31.41 | 1.979 |
| % | % | Custos diretos complementares | 2 % | 734.600 | 14.692 |
|  |  | Custos diretos |  |  | 749.292 |

Resíduos:
- colocação: mt08eme040 Painéis metálicos de várias dimensões, para fôrmas de elementos de concreto; fator de resíduo 1
- colocação: mt08dba010b Agente desmoldante, à base de óleos especiais, emulsionante em água, para fôrmas metálicas, fenólicas ou de madeira; fator de resíduo 0.07
- colocação: mt07aco070f Aço em barras nervuradas, CA-50, de vários diâmetros, segundo ABNT NBR 7480; fator de resíduo 0.0075
- colocação: mt08var050 Arame galvanizado para atar, de 1,30 mm de diâmetro; fator de resíduo 0.0038
- colocação: mt10haf080iec; fator de resíduo 0.00120403

## Recursos

**mt08eme040** m² Painéis metálicos de várias dimensões, para fôrmas de elementos de concreto
Dados técnicos: Custo energético 449.920 MJ; Emissão de CO2 18.240 kg; Código LER 17 04 05; Massa do elemento 32 kg; Volume 0.015238 m3

**mt08dba010b** l Agente desmoldante, à base de óleos especiais, emulsionante em água, para fôrmas metálicas, fenólicas ou de madeira
Dados técnicos: Custo energético 82.820 MJ; Emissão de CO2 4.477 kg; Código LER 17 09 04; Massa do elemento 0.932 kg; Volume 0.000621 m3
Resíduos:
- embalagem: re150104 Embalagens de metal. (componente de resíduo); rendimento 0.042 kg; Código LER 15 01 04; Massa do elemento 1 kg; Volume 0.001667 m3

**mt07aco020d** Un Separador certificado para cortinas
Dados técnicos: Custo energético 1.117 MJ; Emissão de CO2 0.114 kg
Resíduos:
- embalagem: re150101 Embalagens de papel e cartão. (componente de resíduo); rendimento 0.072 kg; Código LER 15 01 01; Massa do elemento 1 kg; Volume 0.001333 m3

**mt07aco070f** kg Aço em barras nervuradas, CA-50, de vários diâmetros, segundo ABNT NBR 7480
Dados técnicos: Custo energético 12.720 MJ; Emissão de CO2 0.530 kg; Código LER 17 04 05; Massa do elemento 1 kg; Volume 0.000476 m3

**mt08var050** kg Arame galvanizado para atar, de 1,30 mm de diâmetro
Dados técnicos: Custo energético 25.100 MJ; Emissão de CO2 2.560 kg; Código LER 17 04 05; Massa do elemento 1 kg; Volume 0.000476 m3

**mt10haf080iec** m³ Concreto C25 classe de agressividade ambiental II e tipo de ambiente urbano
Dados técnicos: Custo energético 1876.000 MJ; Emissão de CO2 234.500 kg; Código LER 17 01 01; Massa do elemento 2345 kg; Volume 1.563333 m3
