# Fachada simples, de chapa perfilada de aço

- Propriedade do ficheiro: CYPE Ingenieros S.A.
- Formato: FIEBDC-3/2016
- Programa: Gerador de preços para construção civil. CYPE Ingenieros, S.A.
- Data: 17/06/2024
- Âmbito geográfico: Brasil
- Moeda: BRL
- Custos indiretos: 3 %
- Despesas gerais: 13 %
- Lucro: 6 %
- IVA: 17 %

## F Fachadas, paredes, divisórias e proteções

### FL Fachadas leves

#### FLA De chapas de aço e painéis sanduíche

**FLA010** m² Fachada simples, de chapa perfilada de aço.
Parede simples de fachada, de telha trapezoidal de aço galvanizado de 0,5 mm espessura e 33 mm altura da onda. COLOCAÇÃO: em posição vertical, 70 mm de sobreposição da chapa superior sobre a inferior e um trapézio de sobreposição lateral entre chapas. Inclusive acessórios de fixação das chapas.
Critérios considerados na determinação do preço da unidade de obra: O preço não inclui a estrutura suporte nem a resolução de pontos singulares.
Inclui: Marcação da disposição das chapas. Corte, preparação e colocação das chapas. Fixação mecânica das chapas.
Critério de medição de projeto: Superfície medida segundo documentação gráfica de Projeto, sem duplicar esquinas nem encontros, descontando as aberturas de superfície maior de 1 m².
Critério de quantitativos de obra: Medir-se-á a superfície realmente executada segundo especificações de Projeto, sem duplicar esquinas nem encontros, descontando as aberturas de superfície maior de 1 m².

| Código | Un | Descrição | Rendimento | Preço | Importância |
|---|---|---|---|---|---|
| mt13ccg300gc | m² | Telha trapezoidal de aço galvanizado de 0,5 mm espessura e 33 mm altura da onda. (material) | 1.03 | 23.11 | 23.803 |
| mt13cap030a | Un | Kit de acessórios de fixação, para chapas perfiladas, em fachadas. (material) | 0.2 | 57.7 | 11.540 |
| mo051 | h | Montador de painéis metálicos. (mão de obra) | 0.319 | 33.54 | 10.699 |
| mo098 | h | Ajudante de montador de painéis metálicos. (mão de obra) | 0.319 | 27.93 | 8.910 |
| % | % | Custos diretos complementares | 2 % | 54.952 | 1.099 |
|  |  | Custos diretos |  |  | 56.051 |

Resíduos:
- colocação: mt13ccg300gc Telha trapezoidal de aço galvanizado de 0,5 mm espessura e 33 mm altura da onda; fator de resíduo 0.017952

## Recursos

**mt13ccg300gc** m² Telha trapezoidal de aço galvanizado de 0,5 mm espessura e 33 mm altura da onda
Dados técnicos: Custo energético 114.459 MJ; Emissão de CO2 11.569 kg; Código LER 17 04 05; Massa do elemento 4.48 kg; Volume 0.002133 m3
Resíduos:
- embalagem: re170203 Plástico. (componente de resíduo); rendimento 0.021 kg; Código LER 17 02 03; Massa do elemento 1 kg; Volume 0.001667 m3
