# Parede de fachada de painéis sanduíche isolantes, de aço

- Propriedade do ficheiro: CYPE Ingenieros S.A.
- Formato: FIEBDC-3/2016
- Programa: Gerador de preços para construção civil. CYPE Ingenieros, S.A.
- Data: 17/06/2024
- Âmbito geográfico: Brasil
- Moeda: BRL
- Custos indiretos: 3 %
- Despesas gerais: 13 %
- Lucro: 6 %
- IVA: 17 %

## F Fachadas, paredes, divisórias e proteções

### FL Fachadas leves

#### FLA De chapas de aço e painéis sanduíche

**FLA030** m² Parede de fachada de painéis sanduíche isolantes, de aço.
Parede de fachada de painéis sanduíche isolantes, de 75 mm de espessura e 1114 mm de largura, formados por dupla face metálica de chapa nervurada de aço pré-pintado, de espessura exterior 0,5 mm e espessura interior 0,5 mm e alma isolante de poliestireno expandido de densidade média 14,5 kg/m³, colocados em posição horizontal e fixados mecanicamente com sistema de fixação à vista a uma estrutura portante ou auxiliar. Inclusive acessórios de fixação dos painéis e fita flexível de butilo, adesiva em ambas as faces, para a selagem de estanqueidade das sobreposições entre painéis sanduíche.
Critérios considerados na determinação do preço da unidade de obra: O preço não inclui a estrutura suporte nem a resolução de pontos singulares.
Inclui: Implantação dos painéis. Corte, preparação e colocação dos painéis. Vedação de juntas. Fixação mecânica dos painéis.
Critério de medição de projeto: Superfície medida segundo documentação gráfica de Projeto, sem duplicar esquinas nem encontros, descontando as aberturas de superfície maior de 1 m².
Critério de quantitativos de obra: Medir-se-á a superfície realmente executada segundo especificações de Projeto, sem duplicar esquinas nem encontros, descontando as aberturas de superfície maior de 1 m².

| Código | Un | Descrição | Rendimento | Preço | Importância |
|---|---|---|---|---|---|
| mt12ppl200gc | m² | Painel sanduíche isolante para fachadas, de 75 mm de espessura e 1114 mm de largura, formado por dupla face metálica de chapa nervurada de aço pré-pintado, de espessura exterior 0,5 mm e espessura interior 0,5 mm e alma isolante de poliestireno expandido de densidade média 14,5 kg/m³, com junta macho-fêmea. (material) | 1.05 | 96.71 | 101.546 |
| mt12ppa100a | Un | Kit de acessórios de fixação, para painéis sanduíche isolantes, em fachadas. (material) | 0.2 | 28.86 | 5.772 |
| mt13dcp020a | m | Fita flexível de butilo, adesiva em ambas as faces, para a selagem de estanqueidade das sobreposições entre painéis sanduíche. (material) | 2 | 6.1 | 12.200 |
| mo051 | h | Montador de painéis metálicos. (mão de obra) | 0.401 | 33.54 | 13.450 |
| mo098 | h | Ajudante de montador de painéis metálicos. (mão de obra) | 0.401 | 27.93 | 11.200 |
| % | % | Custos diretos complementares | 2 % | 144.168 | 2.883 |
|  |  | Custos diretos |  |  | 147.051 |

Resíduos:
- colocação: mt12ppl200gc; fator de resíduo 0.0072

## Recursos

**mt12ppl200gc** m² Painel sanduíche isolante para fachadas
Dados técnicos: Custo energético 153.286 MJ; Emissão de CO2 6.952 kg; Código LER 17 04 05; Massa do elemento 10.18 kg; Volume 0.004848 m3
Resíduos:
- embalagem: re170203 Plástico. (componente de resíduo); rendimento 0.032 kg; Código LER 17 02 03; Massa do elemento 1 kg; Volume 0.001667 m3

**mt13dcp020a** m Fita flexível de butilo
Dados técnicos: Custo energético 7.996 MJ; Emissão de CO2 0.348 kg
