# Divisória de aço

- Propriedade do ficheiro: CYPE Ingenieros S.A.
- Formato: FIEBDC-3/2016
- Programa: Gerador de preços para construção civil. CYPE Ingenieros, S.A.
- Data: 17/06/2024
- Âmbito geográfico: Brasil
- Moeda: BRL
- Custos indiretos: 3 %
- Despesas gerais: 13 %
- Lucro: 6 %
- IVA: 17 %

## F Fachadas, paredes, divisórias e proteções

### FO Divisórias e paredes móveis

#### FOA De aço

**FOA010** Un Divisória de aço.
Divisória de 4x2,9 m, envidraçada na metade da sua superfície com vidro incolor e a outra metade de painel com encaixe macho-fêmea composto por duas chapas de de aço galvanizado e isolamento intermediário de lã mineral, porta interior de aço galvanizado de 2,10x0,90 m, perfis de aço galvanizado e arremate superior envidraçado. Incluindo ferragens, arremates, vedação de juntas, suportes, encontros com outros tipos de paramentos, colocação de canalizações para instalações e execução de aberturas para mecanismos elétricos. Totalmente terminada.
Inclui: Marcação dos pontos de fixação. Aprumo, nivelamento e fixação dos perfis que formam a estrutura. Colocação e fixação dos painéis. Colocação da canalização para instalações. Tratamento das juntas do painel. Arremate do perímetro do elemento, pelas duas faces.
Critério de medição de projeto: Número de unidades previstas, segundo documentação gráfica de Projeto.
Critério de quantitativos de obra: Medir-se-á o número de unidades realmente executadas segundo especificações de Projeto.

| Código | Un | Descrição | Rendimento | Preço | Importância |
|---|---|---|---|---|---|
| mt26mac010a | m² | Painel opaco com encaixe macho-fêmea para divisórias, formado por duas chapas de aço galvanizado com isolamento intermediário de lã mineral de condutibilidade térmica 0,039 W/(mK). (material) | 3.15 | 224.12 | 705.978 |
| mt26mac020a | m | Perfil em "U" de aço galvanizado de aço galvanizado para divisórias. (material) | 5.9 | 11.88 | 70.092 |
| mt26mac030a | m | Rodapé de aço galvanizado para divisórias. (material) | 3 | 12.33 | 36.990 |
| mt21vpi010d | m² | Vidro incolor, de 8 mm de espessura. (material) | 6.27 | 187.8 | 1177.506 |
| mt26mac040 | m | Perfil de alumínio lacado para fixação do vidro em divisórias. (material) | 19.87 | 16.23 | 322.490 |
| mt26mac050a | Un | Porta simples de uma folha de aço galvanizado para colocar em divisórias, inclusive ferragens. (material) | 1 | 996.36 | 996.360 |
| mo011 | h | Montador. (mão de obra) | 7.439 | 40.91 | 304.329 |
| mo080 | h | Ajudante de montador. (mão de obra) | 7.439 | 30.23 | 224.881 |
| % | % | Custos diretos complementares | 2 % | 3838.626 | 76.773 |
|  |  | Custos diretos |  |  | 3915.399 |

Resíduos:
- colocação: mt26mac020a Perfil em "U" de aço galvanizado de aço galvanizado para divisórias; fator de resíduo 0.00779455
- colocação: mt21vpi010d Vidro incolor, de 8 mm de espessura; fator de resíduo 0.011
- colocação: mt26mac040 Perfil de alumínio lacado para fixação do vidro em divisórias; fator de resíduo 0.048

## Recursos

**mt26mac010a** m² Painel opaco com encaixe macho-fêmea para divisórias
Dados técnicos: Custo energético 6.984 MJ; Emissão de CO2 0.343 kg
Resíduos:
- embalagem: re170203 Plástico. (componente de resíduo); rendimento 0.065 kg; Código LER 17 02 03; Massa do elemento 1 kg; Volume 0.001667 m3
- embalagem: re170604 Materiais de isolamento que não contêm substâncias perigosas. (componente de resíduo); rendimento 0.013 kg; Código LER 17 06 04; Massa do elemento 1 kg; Volume 0.001667 m3

**mt26mac020a** m Perfil em "U" de aço galvanizado de aço galvanizado para divisórias
Dados técnicos: Custo energético 16.957 MJ; Emissão de CO2 0.878 kg; Código LER 17 04 05; Massa do elemento 1.65 kg; Volume 0.000786 m3
Resíduos:
- embalagem: re170203 Plástico; rendimento 0.008 kg

**mt21vpi010d** m² Vidro incolor, de 8 mm de espessura
Dados técnicos: Custo energético 299.887 MJ; Emissão de CO2 22.430 kg; Código LER 17 02 02; Massa do elemento 20 kg; Volume 0.02 m3
Resíduos:
- embalagem: re170604 Materiais de isolamento que não contêm substâncias perigosas; rendimento 0.013 kg

**mt26mac040** m Perfil de alumínio lacado para fixação do vidro em divisórias
Dados técnicos: Custo energético 25.692 MJ; Emissão de CO2 1.827 kg; Código LER 17 04 02; Massa do elemento 0.23 kg; Volume 0.000153 m3
Resíduos:
- embalagem: re170203 Plástico; rendimento 0.005 kg

**mt26mac050a** Un Porta simples de uma folha de aço galvanizado para colocar em divisórias, inclusive ferragens
Dados técnicos: Custo energético 12.470 MJ; Emissão de CO2 0.612 kg
Resíduos:
- embalagem: re170203 Plástico; rendimento 0.115 kg
- embalagem: re170604 Materiais de isolamento que não contêm substâncias perigosas; rendimento 0.025 kg
