# Limpeza mecânica de fachadas com projeção controlada a seco de abrasivo

- Propriedade do ficheiro: CYPE Ingenieros S.A.
- Formato: FIEBDC-3/2016
- Programa: Gerador de preços para construção civil. CYPE Ingenieros, S.A.
- Data: 28/10/2025
- Âmbito geográfico: Brasil
- Moeda: BRL
- Custos indiretos: 3 %
- Despesas gerais: 13 %
- Lucro: 6 %
- IVA: 17 %

## F Fachadas, paredes, divisórias e proteções

### FZ Limpeza e tratamentos superficiais

#### FZB Limpeza mecânica

**FZB010** m² Limpeza mecânica de fachadas com projeção controlada a seco de abrasivo.
Limpeza mecânica de fachada de alvenaria de pedra em estado de conservação regular, através da projeção a seco de jato abrasivo (silicato de alumínio) a baixa pressão, controlada através de bocas substituíveis e reguláveis, modificando a pressão, a distância de aplicação e o diâmetro das bocas, em função da natureza e as condições da superfície a limpar. Incluindo ensaios prévios necessários para ajustar os parâmetros da limpeza e evitar danos nos materiais, transporte, montagem e desmontagem de equipamento; inspeção geral da fachada e eliminação daqueles elementos que possam desprender-se; armazenamento, remoção e carga da areia projetada e restos gerados em caminhão ou caçamba; considerando um grau de complexidade médio.
Inclui: Montagem e preparação do equipamento. Realização de ensaios para ajuste dos parâmetros de limpeza. Aplicação mecânica do jato abrasivo. Desmontagem do equipamento. Limpeza da superfície suporte. Remoção e acumulação do material projetado e os restos gerados. Carga do material projetado e os restos gerados em caminhão ou caçamba.
Critério de medição de projeto: Superfície medida segundo documentação gráfica de Projeto.
Critério de quantitativos de obra: Medir-se-á a superfície realmente executada segundo especificações de Projeto.

| Código | Un | Descrição | Rendimento | Preço | Importância |
|---|---|---|---|---|---|
| mt08lim010a | kg | Abrasivo para limpeza através de jato a pressão, formado por partículas de silicato de alumínio. (material) | 8.24 | 0.65 | 5.356 |
| mq08lch010 | h | Equipamento de jato de areia à pressão. (equipamento) | 0.543 | 12.53 | 6.804 |
| mo020 | h | Pedreiro. (mão de obra) | 0.575 | 33.34 | 19.171 |
| mo112 | h | Servente de pedreiro. (mão de obra) | 0.575 | 29.17 | 16.773 |
| % | % | Custos diretos complementares | 2 % | 48.104 | 0.962 |
|  |  | Custos diretos |  |  | 49.066 |

Resíduos:
- colocação: mt08lim010a Abrasivo para limpeza através de jato a pressão, formado por partículas de silicato de alumínio; fator de resíduo 1

## Recursos

**mt08lim010a** kg Abrasivo para limpeza através de jato a pressão, formado por partículas de silicato de alumínio
Dados técnicos: Custo energético 244.453 MJ; Emissão de CO2 12.691 kg; Código LER 12 01 17; Massa do elemento 1 kg; Volume 0.000476 m3
Resíduos:
- embalagem: re150101 Embalagens de papel e cartão. (componente de resíduo); rendimento 0.019 kg; Código LER 15 01 01; Massa do elemento 1 kg; Volume 0.001333 m3
- embalagem: re170201 Madeira. (componente de resíduo); rendimento 0.009 kg; Código LER 17 02 01; Massa do elemento 1 kg; Volume 0.000909 m3
- embalagem: re170203 Plástico. (componente de resíduo); rendimento 0.04 kg; Código LER 17 02 03; Massa do elemento 1 kg; Volume 0.001667 m3
