# Limpeza de fachadas com laser

- Propriedade do ficheiro: CYPE Ingenieros S.A.
- Formato: FIEBDC-3/2016
- Programa: Gerador de preços para construção civil. CYPE Ingenieros, S.A.
- Data: 17/06/2024
- Âmbito geográfico: Brasil
- Moeda: BRL
- Custos indiretos: 3 %
- Despesas gerais: 13 %
- Lucro: 6 %
- IVA: 17 %

## F Fachadas, paredes, divisórias e proteções

### FZ Limpeza e tratamentos superficiais

#### FZD Limpezas específicas

**FZD020** m² Limpeza de fachadas com laser.
Limpeza de fachada de alvenaria de alvenaria de pedra de cantaria em mau estado de conservação, através desincrustação fotónica de sujeira por micro-ressonância superficial utilizando equipamento de radiação laser com painel de controle para regulação da frequência e potência do raio, sistema de refrigeração e manipulador laser, aplicando o tratamento por faixas horizontais completas, com consolas, cornijas e saliências. Incluindo ensaios prévios necessários para ajustar os parâmetros de limpeza e evitar danos nos materiais, transporte, montagem e desmontagem de equipamento; armazenamento, remoção e carga de restos gerados em caminhão ou caçamba; considerando um grau de complexidade alto.
Inclui: Montagem e preparação do equipamento. Realização de ensaios para ajuste dos parâmetros de limpeza. Aplicação da radiação laser. Desmontagem do equipamento. Limpeza da superfície suporte. Remoção e acumulação dos restos gerados. Carga dos restos gerados para caminhão ou contendor.
Critério de medição de projeto: Superfície medida segundo documentação gráfica de Projeto.
Critério de quantitativos de obra: Medir-se-á a superfície realmente executada segundo especificações de Projeto.

| Código | Un | Descrição | Rendimento | Preço | Importância |
|---|---|---|---|---|---|
| mq08war100 | h | Desincrustação fotónica de sujeira por micro-ressonância superficial utilizando equipamento de radiação laser com painel de controle para regulação da frequência e potência do raio, sistema de refrigeração e manipulador laser, aplicado em elementos de pedra natural por operário especializado. (equipamento) | 3.478 | 241.53 | 840.041 |
| mo020 | h | Pedreiro. (mão de obra) | 2.456 | 32.24 | 79.181 |
| % | % | Custos diretos complementares | 2 % | 919.222 | 18.384 |
|  |  | Custos diretos |  |  | 937.606 |
