# Sistema de chapa de agulhas para proteção da fachada contra aves

- Propriedade do ficheiro: CYPE Ingenieros S.A.
- Formato: FIEBDC-3/2016
- Programa: Gerador de preços para construção civil. CYPE Ingenieros, S.A.
- Data: 27/09/2024
- Âmbito geográfico: Brasil
- Moeda: BRL
- Custos indiretos: 3 %
- Despesas gerais: 13 %
- Lucro: 6 %
- IVA: 17 %

## F Fachadas, paredes, divisórias e proteções

### FZ Limpeza e tratamentos superficiais

#### FZP Proteção contra aves

**FZP020** m Sistema de chapa de agulhas para proteção da fachada contra aves.
Fornecimento e instalação sobre canaleta, com cola, de sistema de chapa de agulhas, para a proteção contra as aves de uma faixa até 115 mm de largura em elemento de fachada, formada por uma lâmina de policarbonato estável contra os raios UV, de 330 mm de largura e 1 mm de espessura, que possui inseridas como agulhas, cada 50 mm, umas varetas sem ponta em forma de 'U', de aço inoxidável, de 1,4 mm de diâmetro e 115 mm de altura. Inclusive massa adesiva de silicone, acessórios e material auxiliar. Totalmente montado e testado, sem incluir a repercussão de andaimes nem afetar a estabilidade do elemento.
Inclui: Limpeza e preparação do suporte. Marcação. Colocação do adesivo sobre o suporte. Instalação da chapa de agulhas.
Critério de medição de projeto: Comprimento medido segundo documentação gráfica de Projeto.
Critério de quantitativos de obra: Medir-se-á o comprimento realmente executado segundo especificações de Projeto.

| Código | Un | Descrição | Rendimento | Preço | Importância |
|---|---|---|---|---|---|
| mt41ave020a | m | Chapa de agulhas, para a proteção contra as aves de uma faixa até 115 mm de largura em elemento de fachada, formada por uma lâmina de policarbonato estável contra os raios UV, de 330 mm de largura e 1 mm de espessura, que possui inseridas como agulhas, cada 50 mm, umas varetas sem ponta em forma de 'U', de aço inoxidável, de 1,4 mm de diâmetro e 115 mm de altura, para afugentar as aves sem lhes causar prejuízo. (material) | 1 | 31.7 | 31.700 |
| mt41ave022 | Un | Massa de silicone, como adesivo para a fixação de sistemas de proteção da fachada contra as aves. (material) | 0.022 | 146.66 | 3.227 |
| mo020 | h | Pedreiro. (mão de obra) | 0.368 | 32.24 | 11.864 |
| % | % | Custos diretos complementares | 2 % | 46.791 | 0.936 |
|  |  | Custos diretos |  |  | 47.727 |

Resíduos:
- colocação: mt41ave022 Massa de silicone, como adesivo para a fixação de sistemas de proteção da fachada contra as aves; fator de resíduo 0.03

## Recursos

**mt41ave022** Un Massa de silicone, como adesivo para a fixação de sistemas de proteção da fachada contra as aves
Dados técnicos: Custo energético 96.776 MJ; Emissão de CO2 4.148 kg; Código LER 17 09 04; Massa do elemento 0.45 kg; Volume 0.0003 m3
Resíduos:
- embalagem: re170203 Plástico. (componente de resíduo); rendimento 0.2 kg; Código LER 17 02 03; Massa do elemento 1 kg; Volume 0.001667 m3
