# Sistema de cabos esticados para proteção da fachada contra aves

- Propriedade do ficheiro: CYPE Ingenieros S.A.
- Formato: FIEBDC-3/2016
- Programa: Gerador de preços para construção civil. CYPE Ingenieros, S.A.
- Data: 27/09/2024
- Âmbito geográfico: Brasil
- Moeda: BRL
- Custos indiretos: 3 %
- Despesas gerais: 13 %
- Lucro: 6 %
- IVA: 17 %

## F Fachadas, paredes, divisórias e proteções

### FZ Limpeza e tratamentos superficiais

#### FZP Proteção contra aves

**FZP030** m Sistema de cabos esticados para proteção da fachada contra aves.
Sistema de cabos esticados composto por suporte para cabos, formado por 2 postes de aço inoxidável, de 110 mm e 150 mm de altura alternadamente, com dois pontos de ligação entre cada poste e os respectivos cabos, fixado com ancoragem mecânica sobre cornija ou superfície plana horizontal; gancho de cobre niquelado e mola de aço inoxidável para a ligação de cada poste com o seu cabo; cabo formado por arame de aço inoxidável e recobrimento de nylon estável contra os raios UV. Inclusive furos e buchas de fixação, acessórios e material auxiliar. Totalmente montado e testado, sem incluir a repercussão de andaimes nem afetar a estabilidade do elemento.
Inclui: Limpeza e preparação do suporte. Marcação. Execução dos furos. Instalação do suporte para cabos. Colocação dos ganchos nos postes. Fixação dos cabos aos ganchos.
Critério de medição de projeto: Comprimento medido segundo documentação gráfica de Projeto.
Critério de quantitativos de obra: Medir-se-á o comprimento realmente executado segundo especificações de Projeto.

| Código | Un | Descrição | Rendimento | Preço | Importância |
|---|---|---|---|---|---|
| mt41ave033 | Un | Bucha de nylon para a ancoragem dos postes do sistema de cabos em tensão para a proteção da fachada contra as aves. (material) | 1.4 | 0.61 | 0.854 |
| mt41ave031cl | Un | Suporte para cabos, formado por 2 postes de aço inoxidável, de 110 mm e 150 mm de altura alternadamente, com dois pontos de ligação entre cada poste e os respectivos cabos, para colocar com ancoragem mecânica sobre cornija ou superfície plana horizontal, em sistema de cabos em tensão para a proteção da fachada contra as aves. (material) | 0.7 | 13.51 | 9.457 |
| mt41ave032 | Un | Gancho de cobre niquelado e mola de aço inoxidável, como ligação entre o cabo e um poste do sistema de cabos em tensão para a proteção da fachada contra as aves. (material) | 2.8 | 2.53 | 7.084 |
| mt41ave030 | m | Cabo formado por arame de aço inoxidável e recobrimento de nylon estável contra os raios UV, para a proteção da fachada contra as aves. (material) | 2 | 1.88 | 3.760 |
| mo020 | h | Pedreiro. (mão de obra) | 0.184 | 32.24 | 5.932 |
| mo113 | h | Auxiliar de serviços gerais. (mão de obra) | 0.368 | 27.81 | 10.234 |
| % | % | Custos diretos complementares | 2 % | 37.321 | 0.746 |
|  |  | Custos diretos |  |  | 38.067 |
