# Sistema de cabos esticados para proteção da fachada contra aves

- Propriedade do ficheiro: CYPE Ingenieros S.A.
- Formato: FIEBDC-3/2016
- Programa: Gerador de preços para construção civil. CYPE Ingenieros, S.A.
- Data: 27/09/2024
- Âmbito geográfico: Brasil
- Moeda: BRL
- Custos indiretos: 3 %
- Despesas gerais: 13 %
- Lucro: 6 %
- IVA: 17 %

## F Fachadas, paredes, divisórias e proteções

### FZ Limpeza e tratamentos superficiais

#### FZP Proteção contra aves

**FZP030** m Sistema de cabos esticados para proteção da fachada contra aves.
Sistema de cabos esticados composto por suporte para cabos, formado por base de nylon com fibra de vidro com 2 postes de aço inoxidável, de 110 mm e 150 mm de altura alternadamente, com um ponto de ligação entre cada poste e o respectivo cabo, fixado com adesivo sobre cornija ou superfície plana horizontal; gancho de cobre niquelado e mola de aço inoxidável para a ligação de cada poste com o seu cabo; cabo formado por arame de aço inoxidável e recobrimento de nylon estável contra os raios UV. Inclusive adesivo de fixação, acessórios e material auxiliar. Totalmente montado e testado, sem incluir a repercussão de andaimes nem afetar a estabilidade do elemento.
Inclui: Limpeza e preparação do suporte. Marcação. Aplicação do adesivo. Instalação do suporte para cabos. Colocação dos ganchos nos postes. Fixação dos cabos aos ganchos.
Critério de medição de projeto: Comprimento medido segundo documentação gráfica de Projeto.
Critério de quantitativos de obra: Medir-se-á o comprimento realmente executado segundo especificações de Projeto.

| Código | Un | Descrição | Rendimento | Preço | Importância |
|---|---|---|---|---|---|
| mt41ave022 | Un | Massa de silicone, como adesivo para a fixação de sistemas de proteção da fachada contra as aves. (material) | 0.001 | 146.66 | 0.147 |
| mt41ave031ec | Un | Suporte para cabos, formado por base de nylon com fibra de vidro com 2 postes de aço inoxidável, de 110 mm e 150 mm de altura alternadamente, com um ponto de ligação entre cada poste e o respectivo cabo, para colocar com adesivo sobre cornija ou superfície plana horizontal, em sistema de cabos em tensão para a proteção da fachada contra as aves. (material) | 0.7 | 21.83 | 15.281 |
| mt41ave032 | Un | Gancho de cobre niquelado e mola de aço inoxidável, como ligação entre o cabo e um poste do sistema de cabos em tensão para a proteção da fachada contra as aves. (material) | 1.4 | 2.53 | 3.542 |
| mt41ave030 | m | Cabo formado por arame de aço inoxidável e recobrimento de nylon estável contra os raios UV, para a proteção da fachada contra as aves. (material) | 2 | 1.88 | 3.760 |
| mo020 | h | Pedreiro. (mão de obra) | 0.123 | 32.24 | 3.966 |
| mo113 | h | Auxiliar de serviços gerais. (mão de obra) | 0.246 | 27.81 | 6.841 |
| % | % | Custos diretos complementares | 2 % | 33.537 | 0.671 |
|  |  | Custos diretos |  |  | 34.208 |

Resíduos:
- colocação: mt41ave022 Massa de silicone, como adesivo para a fixação de sistemas de proteção da fachada contra as aves; fator de resíduo 0.03

## Recursos

**mt41ave022** Un Massa de silicone, como adesivo para a fixação de sistemas de proteção da fachada contra as aves
Dados técnicos: Custo energético 96.776 MJ; Emissão de CO2 4.148 kg; Código LER 17 09 04; Massa do elemento 0.45 kg; Volume 0.0003 m3
Resíduos:
- embalagem: re170203 Plástico. (componente de resíduo); rendimento 0.2 kg; Código LER 17 02 03; Massa do elemento 1 kg; Volume 0.001667 m3
