# Sistema eletrostático para proteção da fachada contra aves

- Propriedade do ficheiro: CYPE Ingenieros S.A.
- Formato: FIEBDC-3/2016
- Programa: Gerador de preços para construção civil. CYPE Ingenieros, S.A.
- Data: 17/06/2024
- Âmbito geográfico: Brasil
- Moeda: BRL
- Custos indiretos: 3 %
- Despesas gerais: 13 %
- Lucro: 6 %
- IVA: 17 %

## F Fachadas, paredes, divisórias e proteções

### FZ Limpeza e tratamentos superficiais

#### FZP Proteção contra aves

**FZP010** m Sistema eletrostático para proteção da fachada contra aves.
Sistema eletrostático dissuasivo, para a proteção da fachada contra as aves, constituído por condutores nus de aço inoxidável AISI 316L, colocados sobre suportes isolantes de policarbonato e ligados, através de condutores isolados, a gerador de impulsos alimentado por baterias solares ou através da rede elétrica, com aterramento e controle eletrônico. Inclusive acessórios, elementos de ancoragem e material auxiliar. Totalmente montado, ligado e testado, sem incluir a repercussão de andaimes nem afetar a estabilidade do elemento.
Inclui: Limpeza e preparação do plano de apoio. Marcação. Colocação dos suportes isolantes. Instalação em fachada dos condutores nus sobre os suportes. Colocação do condutor isolado, no interior do edifício, e ligação com o condutor de fachada. Instalação e ligação do gerador de impulsos.
Critério de medição de projeto: Comprimento medido segundo documentação gráfica de Projeto.
Critério de quantitativos de obra: Medir-se-á o comprimento realmente executado segundo especificações de Projeto.

| Código | Un | Descrição | Rendimento | Preço | Importância |
|---|---|---|---|---|---|
| mt41ave010 | m | Instalação de sistema eletrostático dissuasivo, para a proteção da fachada contra as aves, constituído por condutores nus de aço inoxidável AISI 316L, colocados sobre suportes isolantes de policarbonato e ligados, através de condutores isolados, a gerador de impulsos alimentado por baterias solares ou através da rede elétrica, com aterramento e controle eletrônico, que funciona através da transmissão de impulsos diretos incómodos, para afugentar as aves sem lhes causar prejuízo. (material) | 1 | 109.63 | 109.630 |
| mo020 | h | Pedreiro. (mão de obra) | 0.307 | 32.24 | 9.898 |
| % | % | Custos diretos complementares | 2 % | 119.528 | 2.391 |
|  |  | Custos diretos |  |  | 121.919 |
