# Transporte de resíduos inertes com caminhão

- Propriedade do ficheiro: CYPE Ingenieros S.A.
- Formato: FIEBDC-3/2016
- Programa: Gerador de preços para construção civil. CYPE Ingenieros, S.A.
- Data: 27/09/2024
- Âmbito geográfico: Brasil
- Moeda: BRL
- Custos indiretos: 3 %
- Despesas gerais: 13 %
- Lucro: 6 %
- IVA: 17 %

## G Gestão de resíduos

### GR Gestão de resíduos inertes

#### GRA Transporte de resíduos inertes

**GRA020** m³ Transporte de resíduos inertes com caminhão.
Transporte com caminhão de resíduos inertes de concretos, argamassas e pré-fabricados, produzidos em obras de construção e/ou demolição, para área licenciada de destinação de resíduos, situado a 10 km de distância.
Critérios considerados na determinação do preço da unidade de obra: O preço inclui o tempo de espera em obra durante as operações de carga, a viagem de ida, a descarga e a viagem de volta, mas não inclui a carga em obra.
Critério de medição de projeto: Volume teórico, estimado a partir do peso e da densidade aparente dos diferentes materiais que compõem os resíduos, segundo documentação gráfica de Projeto.
Critério de quantitativos de obra: Será medido, incluindo o empolamento, o volume de resíduos realmente transportado segundo especificações de Projeto.

| Código | Un | Descrição | Rendimento | Preço | Importância |
|---|---|---|---|---|---|
| mq04cap020aa | h | Caminhão de transporte de 10 t com uma capacidade de 8 m³ e 2 eixos. (equipamento) | 0.142 | 215.09 | 30.543 |
| % | % | Custos diretos complementares | 2 % | 30.543 | 0.611 |
|  |  | Custos diretos |  |  | 31.154 |
