# Perfil para junta de fracionamento, de aço inoxidável

- Propriedade do ficheiro: CYPE Ingenieros S.A.
- Formato: FIEBDC-3/2016
- Programa: Gerador de preços para construção civil. CYPE Ingenieros, S.A.
- Data: 27/09/2024
- Âmbito geográfico: Brasil
- Moeda: BRL
- Custos indiretos: 3 %
- Despesas gerais: 13 %
- Lucro: 6 %
- IVA: 17 %

## H Arremates e trabalhos auxiliares

### HD Perfis decorativos

#### HDS Perfis para juntas entre pisos

**HDS050** m Perfil para junta de fracionamento, de aço inoxidável.
Perfil em U para juntas de fracionamento, de aço inoxidável AISI 304, de 10 mm de largura, 15 mm de altura e 1 mm de espessura.
Inclui: Preparação da superfície suporte. Marcação. Corte e preparação. Nivelamento. Colocação e fixação. Limpeza final.
Critério de medição de projeto: Comprimento medido segundo documentação gráfica de Projeto. Não foi incrementada a medição por perdas, uma vez que na composição se considerou 5% a mais.
Critério de quantitativos de obra: Medir-se-á o comprimento realmente executado segundo especificações de Projeto.

| Código | Un | Descrição | Rendimento | Preço | Importância |
|---|---|---|---|---|---|
| mt18jpc090a | m | Perfil em U para juntas de fracionamento, de aço inoxidável AISI 304, de 10 mm de largura, 15 mm de altura e 1 mm de espessura. (material) | 1.05 | 18.79 | 19.730 |
| mo023 | h | Ladrilhista. (mão de obra) | 0.062 | 32.24 | 1.999 |
| % | % | Custos diretos complementares | 2 % | 21.729 | 0.435 |
|  |  | Custos diretos |  |  | 22.164 |

Resíduos:
- colocação: mt18jpc090a; fator de resíduo 0.0045

## Recursos

**mt18jpc090a** m Perfil em U para juntas de fracionamento
Dados técnicos: Custo energético 84.110 MJ; Emissão de CO2 12.288 kg; Código LER 17 04 05; Massa do elemento 1.75 kg; Volume 0.000833 m3
Resíduos:
- embalagem: re170203 Plástico. (componente de resíduo); rendimento 0.008 kg; Código LER 17 02 03; Massa do elemento 1 kg; Volume 0.001667 m3
