# Assentamento de caixilho para caixa de persiana

- Propriedade do ficheiro: CYPE Ingenieros S.A.
- Formato: FIEBDC-3/2016
- Programa: Gerador de preços para construção civil. CYPE Ingenieros, S.A.
- Data: 28/10/2025
- Âmbito geográfico: Brasil
- Moeda: BRL
- Custos indiretos: 3 %
- Despesas gerais: 13 %
- Lucro: 6 %
- IVA: 17 %

## H Arremates e trabalhos auxiliares

### HE Assentamentos

#### HEP Persianas e proteções

**HEP010** Un Assentamento de caixilho para caixa de persiana.
Assentamento de caixilho para caixa de persiana, com pasta de gesso de construção.
Inclui: Marcação. Nivelação e aprume. Escoramento. Fixação do elemento.
Critério de medição de projeto: Número de unidades previstas, segundo documentação gráfica de Projeto.
Critério de quantitativos de obra: Medir-se-á o número de unidades realmente executadas segundo especificações de Projeto.

| Código | Un | Descrição | Rendimento | Preço | Importância |
|---|---|---|---|---|---|
| mt09pye010b | m³ | Pasta de gesso de construção. (material) | 0.015 | 367.69 | 5.515 |
| mo020 | h | Pedreiro. (mão de obra) | 0.795 | 33.34 | 26.505 |
| mo113 | h | Auxiliar de serviços gerais. (mão de obra) | 0.795 | 28.94 | 23.007 |
| % | % | Custos diretos complementares | 2 % | 55.027 | 1.101 |
|  |  | Custos diretos |  |  | 56.128 |

Resíduos:
- colocação: mt09pye010b Pasta de gesso de construção; fator de resíduo 0.015

## Recursos

**mt09pye010b** m³ Pasta de gesso de construção
Dados técnicos: Custo energético 3830.249 MJ; Emissão de CO2 183.669 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3
