# Assentamento de pequeno elemento a alvenaria

- Propriedade do ficheiro: CYPE Ingenieros S.A.
- Formato: FIEBDC-3/2016
- Programa: Gerador de preços para construção civil. CYPE Ingenieros, S.A.
- Data: 17/06/2024
- Âmbito geográfico: Brasil
- Moeda: BRL
- Custos indiretos: 3 %
- Despesas gerais: 13 %
- Lucro: 6 %
- IVA: 17 %

## H Arremates e trabalhos auxiliares

### HE Assentamentos

#### HES Elementos singulares

**HES010** Un Assentamento de pequeno elemento a alvenaria.
Assentamento de pequeno elemento a alvenaria cerâmica maciço, com pasta de gesso B1, acabamento estucado com gesso de aplicação em camada fina C6.
Inclui: Marcação. Execução de aberturas para embutir as ancoragens. Tapamento de aberturas.
Critério de medição de projeto: Número de unidades previstas, segundo documentação gráfica de Projeto.
Critério de quantitativos de obra: Medir-se-á o número de unidades realmente executadas segundo especificações de Projeto.

| Código | Un | Descrição | Rendimento | Preço | Importância |
|---|---|---|---|---|---|
| mt09pye010b | m³ | Pasta de gesso de construção B1. (material) | 0.001 | 364.2 | 0.364 |
| mt09pye010a | m³ | Pasta de gesso para aplicação em camada fina C6. (material) | 0.001 | 408.84 | 0.409 |
| mo020 | h | Pedreiro. (mão de obra) | 0.306 | 32.24 | 9.865 |
| mo113 | h | Auxiliar de serviços gerais. (mão de obra) | 0.269 | 27.81 | 7.481 |
| % | % | Custos diretos complementares | 2 % | 18.119 | 0.362 |
|  |  | Custos diretos |  |  | 18.481 |

Resíduos:
- colocação: mt09pye010b Pasta de gesso de construção B1; fator de resíduo 0.015
- colocação: mt09pye010a Pasta de gesso para aplicação em camada fina C6; fator de resíduo 0.015

## Recursos

**mt09pye010b** m³ Pasta de gesso de construção B1
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3

**mt09pye010a** m³ Pasta de gesso para aplicação em camada fina C6
Dados técnicos: Custo energético 3829.241 MJ; Emissão de CO2 183.696 kg; Código LER 17 08 02; Massa do elemento 1150 kg; Volume 1.15 m3
Resíduos:
- embalagem: re150101 Embalagens de papel e cartão; rendimento 9 kg
- embalagem: re170201 Madeira; rendimento 0.421 kg
- embalagem: re170203 Plástico; rendimento 0.9 kg
