# Shaft de alvenaria

- Propriedade do ficheiro: CYPE Ingenieros S.A.
- Formato: FIEBDC-3/2016
- Programa: Gerador de preços para construção civil. CYPE Ingenieros, S.A.
- Data: 17/06/2024
- Âmbito geográfico: Brasil
- Moeda: BRL
- Custos indiretos: 3 %
- Despesas gerais: 13 %
- Lucro: 6 %
- IVA: 17 %

## H Arremates e trabalhos auxiliares

### HF Shafts

#### HFI Shafts

**HFI010** m Shaft de alvenaria.
Shaft em um canto entre paredes, de 50 cm de comprimento e 25 cm de largura, realizado com alvenaria de bloco cerâmico com furos na horizontal, para revestir, 9x19x19 cm, com juntas de 10 mm de espessura, assente com argamassa de cimento confeccionada em obra, com 250 kg/m³ de cimento, cor cinza, dosificação 1:6, fornecida em sacos e elementos de ancoragem em encontros de alvenarias (2,12 ud/m).
Inclui: Marcação na laje das paredes a realizar. Colocação e aprumo de prumos de referência. Colocação de fios entre prumos. Colocação dos elementos de ancoragem. Preparação da argamassa. Correção de falhas de juntas e limpeza.
Critério de medição de projeto: Comprimento medido segundo documentação gráfica de Projeto.
Critério de quantitativos de obra: Medir-se-á o comprimento realmente executado segundo especificações de Projeto.

| Código | Un | Descrição | Rendimento | Preço | Importância |
|---|---|---|---|---|---|
| mt02bcr010ae | Un | Bloco cerâmico com furos na horizontal, para revestir, 9x19x19 cm, resistência à compressão 1,5 MPa; com o preço incrementado em 20% relativamente a peças especiais. Segundo ABNT NBR 15270-1. (material) | 19 | 0.58 | 11.020 |
| mt08aaa010a | m³ | Água. (material) | 0.004 | 3.79 | 0.015 |
| mt01arg005a | t | Areia de pedreira, para argamassa preparada em obra. (material) | 0.011 | 50.71 | 0.558 |
| mt08cem002 | kg | Cimento cinza em sacos. (material) | 1.719 | 0.63 | 1.083 |
| mt09var050b | Un | Tela soldada de 7,5x50 cm, com malha de 15x15 mm, de aço galvanizado, para ancoragem de alvenarias. (material) | 2.12 | 0.63 | 1.336 |
| mq06hor010 | h | Betoneira elétrica com uma capacidade de amassamento de 160 l. (equipamento) | 0.006 | 12.69 | 0.076 |
| mo020 | h | Pedreiro. (mão de obra) | 0.41 | 32.24 | 13.218 |
| mo113 | h | Auxiliar de serviços gerais. (mão de obra) | 0.29 | 27.81 | 8.065 |
| % | % | Custos diretos complementares | 2 % | 35.371 | 0.707 |
|  |  | Custos diretos |  |  | 36.078 |

Resíduos:
- colocação: mt02bcr010ae; fator de resíduo 0.0396
- colocação: mt01arg005a Areia de pedreira, para argamassa preparada em obra; fator de resíduo 0.00501329
- colocação: mt08cem002 Cimento cinza em sacos; fator de resíduo 0.0063

## Recursos

**mt02bcr010ae** Un Bloco cerâmico com furos na horizontal
Dados técnicos: Custo energético 7.501 MJ; Emissão de CO2 0.552 kg; Código LER 17 01 03; Massa do elemento 2.25 kg; Volume 0.0018 m3
Resíduos:
- embalagem: re170201 Madeira. (componente de resíduo); rendimento 0.004 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg
