# Trabalhos auxiliares de carpintaria para reposição das instalações em construções de wood frame

- Propriedade do ficheiro: CYPE Ingenieros S.A.
- Formato: FIEBDC-3/2016
- Programa: Gerador de preços para construção civil. CYPE Ingenieros, S.A.
- Data: 17/06/2024
- Âmbito geográfico: Brasil
- Moeda: BRL
- Custos indiretos: 3 %
- Despesas gerais: 13 %
- Lucro: 6 %
- IVA: 17 %

## H Arremates e trabalhos auxiliares

### HM Trabalhos auxiliares em construções de madeira

#### HMA Para instalações

**HMA025** m² Trabalhos auxiliares de carpintaria para reposição das instalações em construções de wood frame.
Repercussão por m² de superfície reabilitada de obra, de qualquer trabalho auxiliar de carpintaria, necessário para a reposição em construções de wood frame das infra-estruturas de telecomunicações em edifícios (ITED) formadas por: tubulação de entrada, caixa de entrada, passagem aérea de topo (PAT), armários de telecomunicações do edifício (ATE), tubulação e caixas da rede coletiva, armários de telecomunicações individuais (ATI), tubulação e caixas da rede individual, com um grau de complexidade médio, em edifício multifamiliar, inclusive parte proporcional de elementos comuns. Inclusive material auxiliar para a correta execução dos trabalhos.
Inclui: Execução de acanaladuras e perfurações em painéis de paredes e lajes, para passagem de instalações. Colocação e fixação de caixas para elementos embutidos. Vedação de orifícios e aberturas de passagem de instalações.
Critério de medição de projeto: Superfície construída, medida segundo documentação gráfica de Projeto.
Critério de quantitativos de obra: Medir-se-á a superfície realmente executada segundo especificações de Projeto.

| Código | Un | Descrição | Rendimento | Preço | Importância |
|---|---|---|---|---|---|
| mt17lbr020a | Un | Cartucho de 280 ml de gel viscoelástico selante, com grau de proteção IP68, sem dissolventes, intervalo de temperatura de trabalho de -60 a 200°C e picos de temperatura até 250°C, de elasticidade permanente e grande aderência, para selagem de orifícios e aberturas de passagem de instalações. (material) | 0.01 | 433.93 | 4.339 |
| mo017 | h | Carpinteiro. (mão de obra) | 0.022 | 31.94 | 0.703 |
| mo058 | h | Ajudante de carpinteiro. (mão de obra) | 0.056 | 30.09 | 1.685 |
| % | % | Custos diretos complementares | 4 % | 6.727 | 0.269 |
|  |  | Custos diretos |  |  | 6.996 |
