# Moldura para vão de fachada, de concreto polímero

- Propriedade do ficheiro: CYPE Ingenieros S.A.
- Formato: FIEBDC-3/2016
- Programa: Gerador de preços para construção civil. CYPE Ingenieros, S.A.
- Data: 17/06/2024
- Âmbito geográfico: Brasil
- Moeda: BRL
- Custos indiretos: 3 %
- Despesas gerais: 13 %
- Lucro: 6 %
- IVA: 17 %

## H Arremates e trabalhos auxiliares

### HR Arremates de fachada

#### HRP De concreto polímero

**HRP030** m Moldura para vão de fachada, de concreto polímero.
Moldura para vão de fachada, de concreto polímero de superfície polida, que inclui ombreira e padieira, cor a escolher, de 200x150x20 mm, com reentrância, ancoragem metálica de aço inoxidável e brita aderida à superfície na sua face inferior; colocação com cimento cola flexível e de grande aderência, C2 S2 sobre uma camada de regularização de argamassa de cimento, confeccionada em obra, com aditivo hidrófugo, dosificação 1:3, sobre a que se introduz as ancoragens metálicas; e vedação das juntas entre peças e das uniões com os muros com massa de poliuretano, com aplicação prévia do primer.
Inclui: Preparação da superfície de apoio. Marcação da disposição das peças. Corte das peças. Colocação, aprumo, nivelamento e alinhamento das peças. Vedação de juntas e limpeza.
Critério de medição de projeto: Comprimento medido pelo seu maior desenvolvimento linear, segundo documentação gráfica de Projeto.
Critério de quantitativos de obra: Medir-se-á, pelo seu maior desenvolvimento linear, o comprimento realmente executado segundo especificações de Projeto, incluindo o comprimento que se poderá perder em meias esquadrias.

| Código | Un | Descrição | Rendimento | Preço | Importância |
|---|---|---|---|---|---|
| mt08aaa010a | m³ | Água. (material) | 0.006 | 3.79 | 0.023 |
| mt01arg005a | t | Areia de pedreira, para argamassa preparada em obra. (material) | 0.009 | 50.71 | 0.456 |
| mt08cem002 | kg | Cimento cinza em sacos. (material) | 2.7 | 0.63 | 1.701 |
| mt08adt010 | kg | Aditivo hidrófugo para impermeabilização de argamassas ou concretos. (material) | 0.054 | 3.03 | 0.164 |
| mt20wwa040 | kg | Cimento cola flexível e de grande aderência, C2 S2. (material) | 3.6 | 1.49 | 5.364 |
| mt20rhl010h | m | Moldura para vão de fachada, de concreto polímero de superfície polida, que inclui ombreira e padieira, cor a escolher, de 200x150x20 mm, com reentrância, ancoragem metálica de aço inoxidável e brita aderida à superfície na sua face inferior, fornecida em peças de até 2,5 m de comprimento. (material) | 1.1 | 73.54 | 80.894 |
| mt20wwa025 | m | Perfil de espuma de polietileno, de 6 mm de diâmetro, para rejuntamento. (material) | 4 | 1.16 | 4.640 |
| mt20wwa035 | Un | Cartucho de 250 cm³ de primer para massas. (material) | 0.063 | 15.91 | 1.002 |
| mt20wwa030 | Un | Cartucho de 310 cm³ de massa de poliuretano impermeável. (material) | 0.126 | 21.78 | 2.744 |
| mq06hor010 | h | Betoneira elétrica com uma capacidade de amassamento de 160 l. (equipamento) | 0.006 | 12.69 | 0.076 |
| mo020 | h | Pedreiro. (mão de obra) | 0.365 | 32.24 | 11.768 |
| mo113 | h | Auxiliar de serviços gerais. (mão de obra) | 0.423 | 27.81 | 11.764 |
| % | % | Custos diretos complementares | 2 % | 120.596 | 2.412 |
|  |  | Custos diretos |  |  | 123.008 |

Resíduos:
- colocação: mt01arg005a Areia de pedreira, para argamassa preparada em obra; fator de resíduo 0.00501329
- colocação: mt08cem002 Cimento cinza em sacos; fator de resíduo 0.0063
- colocação: mt08adt010 Aditivo hidrófugo para impermeabilização de argamassas ou concretos; fator de resíduo 0.055
- colocação: mt20wwa040 Cimento cola flexível e de grande aderência, C2 S2; fator de resíduo 0.07
- colocação: mt20wwa025 Perfil de espuma de polietileno, de 6 mm de diâmetro, para rejuntamento; fator de resíduo 0.060101
- colocação: mt20wwa030 Cartucho de 310 cm³ de massa de poliuretano impermeável; fator de resíduo 0.06

## Recursos

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou concretos
Dados técnicos: Custo energético 71.130 MJ; Emissão de CO2 2.824 kg; Código LER 17 09 04; Massa do elemento 1 kg; Volume 0.000667 m3
Resíduos:
- embalagem: re170203 Plástico; rendimento 0.032 kg

**mt20wwa040** kg Cimento cola flexível e de grande aderência, C2 S2
Dados técnicos: Custo energético 4.091 MJ; Emissão de CO2 0.394 kg; Código LER 17 09 04; Massa do elemento 1 kg; Volume 0.000667 m3
Resíduos:
- embalagem: re170203 Plástico; rendimento 0.003 kg

**mt20rhl010h** m Moldura para vão de fachada
Dados técnicos: Custo energético 90.231 MJ; Emissão de CO2 3.435 kg
Resíduos:
- embalagem: re170203 Plástico; rendimento 0.002 kg

**mt20wwa025** m Perfil de espuma de polietileno, de 6 mm de diâmetro, para rejuntamento
Dados técnicos: Custo energético 0.368 MJ; Emissão de CO2 0.014 kg; Código LER 17 06 04; Massa do elemento 0.00198 kg; Volume 0.000003 m3
Resíduos:
- embalagem: re170203 Plástico; rendimento 0.001 kg

**mt20wwa030** Un Cartucho de 310 cm³ de massa de poliuretano impermeável
Dados técnicos: Custo energético 12.716 MJ; Emissão de CO2 0.628 kg; Código LER 17 09 04; Massa do elemento 0.021 kg; Volume 0.000014 m3
Resíduos:
- embalagem: re170203 Plástico; rendimento 0.1 kg
