# Antena para recepção de emissões terrestes

- Propriedade do ficheiro: CYPE Ingenieros S.A.
- Formato: FIEBDC-3/2016
- Programa: Gerador de preços para construção civil. CYPE Ingenieros, S.A.
- Data: 27/09/2024
- Âmbito geográfico: Brasil
- Moeda: BRL
- Custos indiretos: 3 %
- Despesas gerais: 13 %
- Lucro: 6 %
- IVA: 17 %

## I Instalações

### IA Audiovisuais

#### IAA Rede de cabos coaxiais

**IAA034** Un Antena para recepção de emissões terrestes.
Antena exterior UHF para captação de sinais de televisão analógica, televisão digital terrestre (TDT) e televisão de alta definição (HDTV) procedentes de emissões terrestres, canais do 21 ao 48, 17 dBi de ganho com funcionamento em modo passivo, 42 dBi de ganho com funcionamento em modo ativo, e relação D/A maior de 20 dB. Inclusive ancoragens e quantos acessórios sejam necessários para a sua correta instalação.
Inclui: Marcação.
Critério de medição de projeto: Número de unidades previstas, segundo documentação gráfica de Projeto.
Critério de quantitativos de obra: Medir-se-á o número de unidades realmente executadas segundo especificações de Projeto.

| Código | Un | Descrição | Rendimento | Preço | Importância |
|---|---|---|---|---|---|
| mt40etv030B | Un | Antena exterior UHF para captação de sinais de televisão analógica, televisão digital terrestre (TDT) e televisão de alta definição (HDTV) procedentes de emissões terrestres, canais do 21 ao 48, 17 dBi de ganho com funcionamento em modo passivo, 42 dBi de ganho com funcionamento em modo ativo, e relação D/A maior de 20 dB. (material) | 1 | 524.42 | 524.420 |
| mo001 | h | Instalador de telecomunicações. (mão de obra) | 0.561 | 40.91 | 22.951 |
| mo056 | h | Ajudante de instalador de telecomunicações. (mão de obra) | 0.561 | 30.78 | 17.268 |
| % | % | Custos diretos complementares | 2 % | 564.639 | 11.293 |
|  |  | Custos diretos |  |  | 575.932 |

## Recursos

**mt40etv030B** Un Antena exterior UHF para captação de sinais de televisão analógica
Dados técnicos: Custo energético 244.708 MJ; Emissão de CO2 16.847 kg
Resíduos:
- embalagem: re150101 Embalagens de papel e cartão. (componente de resíduo); rendimento 0.117 kg; Código LER 15 01 01; Massa do elemento 1 kg; Volume 0.001333 m3
- embalagem: re170203 Plástico. (componente de resíduo); rendimento 0.058 kg; Código LER 17 02 03; Massa do elemento 1 kg; Volume 0.001667 m3
