# Antena para recepção de emisões de satélite

- Propriedade do ficheiro: CYPE Ingenieros S.A.
- Formato: FIEBDC-3/2016
- Programa: Gerador de preços para construção civil. CYPE Ingenieros, S.A.
- Data: 17/06/2024
- Âmbito geográfico: Brasil
- Moeda: BRL
- Custos indiretos: 3 %
- Despesas gerais: 13 %
- Lucro: 6 %
- IVA: 17 %

## I Instalações

### IA Audiovisuais

#### IAA Rede de cabos coaxiais

**IAA036** Un Antena para recepção de emisões de satélite.
Antena parabólica Off-Set fixa constituida por refletor parabólico, de alumínio, acabamento com tinta poliéster cor branca, de 130 cm de diâmetro, largura de banda de 10,7 a 12,75 GHz, com conversor LNB universal com conector fêmea, tipo "F", de 58 dB de ganho, com as quatro combinações de polaridade e banda (Ha, Hb, Va, Vb), grau de proteção IP66. Inclusive ancoragens e quantos acessórios sejam necessários para a sua correta instalação.
Inclui: Marcação. Montagem, ligação e verificação do seu correto funcionamento.
Critério de medição de projeto: Número de unidades previstas, segundo documentação gráfica de Projeto.
Critério de quantitativos de obra: Medir-se-á o número de unidades realmente executadas segundo especificações de Projeto.

| Código | Un | Descrição | Rendimento | Preço | Importância |
|---|---|---|---|---|---|
| mt40atv020i | Un | Refletor parabólico, de alumínio, acabamento com tinta poliéster cor branca, de 130 cm de diâmetro, largura de banda de 10,7 a 12,75 GHz. (material) | 1 | 1855.27 | 1855.270 |
| mt40atv025a | Un | Conversor LNB universal com conector fêmea, tipo "F", de 58 dB de ganho, com as quatro combinações de polaridade e banda (Ha, Hb, Va, Vb), grau de proteção IP66. (material) | 1 | 45.66 | 45.660 |
| mo001 | h | Instalador de telecomunicações. (mão de obra) | 0.785 | 40.91 | 32.114 |
| mo056 | h | Ajudante de instalador de telecomunicações. (mão de obra) | 0.785 | 30.78 | 24.162 |
| % | % | Custos diretos complementares | 2 % | 1957.206 | 39.144 |
|  |  | Custos diretos |  |  | 1996.350 |

## Recursos

**mt40atv025a** Un Conversor LNB universal com conector fêmea
Dados técnicos: Custo energético 1.852 MJ; Emissão de CO2 0.119 kg
Resíduos:
- embalagem: re150101 Embalagens de papel e cartão. (componente de resíduo); rendimento 0.032 kg; Código LER 15 01 01; Massa do elemento 1 kg; Volume 0.001333 m3
