# Cabo coaxial

- Propriedade do ficheiro: CYPE Ingenieros S.A.
- Formato: FIEBDC-3/2016
- Programa: Gerador de preços para construção civil. CYPE Ingenieros, S.A.
- Data: 17/06/2024
- Âmbito geográfico: Brasil
- Moeda: BRL
- Custos indiretos: 3 %
- Despesas gerais: 13 %
- Lucro: 6 %
- IVA: 17 %

## I Instalações

### IA Audiovisuais

#### IAA Rede de cabos coaxiais

**IAA100** m Cabo coaxial.
Cabo coaxial RG-6, de 75 Ohm de impedância característica média, reação ao fogo classe Fca, com condutor central de cobre de 1,15 mm de diâmetro, dieléctrico de polietileno celular, lâmina de alumínio/polipropileno/alumínio, malha de fios entrançados de cobre e cobertura exterior de PE de 6,9 mm de diâmetro de cor preto. Inclusive acessórios e elementos de fixação.
Inclui: Colocação de cabos.
Critério de medição de projeto: Comprimento medido segundo documentação gráfica de Projeto.
Critério de quantitativos de obra: Medir-se-á o comprimento realmente executado segundo especificações de Projeto.

| Código | Un | Descrição | Rendimento | Preço | Importância |
|---|---|---|---|---|---|
| mt40cfr010cb | m | Cabo coaxial RG-6, de 75 Ohm de impedância característica média, reação ao fogo classe Fca segundo NP EN 50575, com condutor central de cobre de 1,15 mm de diâmetro, dieléctrico de polietileno celular, lâmina de alumínio/polipropileno/alumínio, malha de fios entrançados de cobre e cobertura exterior de PE de 6,9 mm de diâmetro de cor preto. (material) | 1 | 5.45 | 5.450 |
| mo001 | h | Instalador de telecomunicações. (mão de obra) | 0.017 | 40.91 | 0.695 |
| mo056 | h | Ajudante de instalador de telecomunicações. (mão de obra) | 0.017 | 30.78 | 0.523 |
| % | % | Custos diretos complementares | 2 % | 6.668 | 0.133 |
|  |  | Custos diretos |  |  | 6.801 |

Resíduos:
- colocação: mt40cfr010cb; fator de resíduo 0.0165

## Recursos

**mt40cfr010cb** m Cabo coaxial RG-6
Dados técnicos: Custo energético 1.510 MJ; Emissão de CO2 0.084 kg; Código LER 17 04 11; Massa do elemento 0.04 kg; Volume 0.000027 m3
Resíduos:
- embalagem: re150101 Embalagens de papel e cartão. (componente de resíduo); rendimento 0.065 kg; Código LER 15 01 01; Massa do elemento 1 kg; Volume 0.001333 m3
