# Repartidor

- Propriedade do ficheiro: CYPE Ingenieros S.A.
- Formato: FIEBDC-3/2016
- Programa: Gerador de preços para construção civil. CYPE Ingenieros, S.A.
- Data: 17/06/2024
- Âmbito geográfico: Brasil
- Moeda: BRL
- Custos indiretos: 3 %
- Despesas gerais: 13 %
- Lucro: 6 %
- IVA: 17 %

## I Instalações

### IA Audiovisuais

#### IAA Rede de cabos coaxiais

**IAA115** Un Repartidor.
Repartidor de 5-2400 MHz de 4 saídas, de 78x49x26 mm, 7,7 dB de perdas de inserção a 862 MHz e 11,1 dB de perdas de inserção a 2150 MHz.
Inclui: Colocação. Ligação e verificação do seu correto funcionamento.
Critério de medição de projeto: Número de unidades previstas, segundo documentação gráfica de Projeto.
Critério de quantitativos de obra: Medir-se-á o número de unidades realmente executadas segundo especificações de Projeto.

| Código | Un | Descrição | Rendimento | Preço | Importância |
|---|---|---|---|---|---|
| mt40irt024o | Un | Repartidor de 5-2400 MHz de 4 saídas, de 78x49x26 mm, 7,7 dB de perdas de inserção a 862 MHz e 11,1 dB de perdas de inserção a 2150 MHz, com conectores tipo "F". (material) | 1 | 30.53 | 30.530 |
| mo001 | h | Instalador de telecomunicações. (mão de obra) | 0.112 | 40.91 | 4.582 |
| mo056 | h | Ajudante de instalador de telecomunicações. (mão de obra) | 0.112 | 30.78 | 3.447 |
| % | % | Custos diretos complementares | 2 % | 38.559 | 0.771 |
|  |  | Custos diretos |  |  | 39.330 |
