# Suporte para fixação de antena

- Propriedade do ficheiro: CYPE Ingenieros S.A.
- Formato: FIEBDC-3/2016
- Programa: Gerador de preços para construção civil. CYPE Ingenieros, S.A.
- Data: 27/09/2024
- Âmbito geográfico: Brasil
- Moeda: BRL
- Custos indiretos: 3 %
- Despesas gerais: 13 %
- Lucro: 6 %
- IVA: 17 %

## I Instalações

### IA Audiovisuais

#### IAA Rede de cabos coaxiais

**IAA033** Un Suporte para fixação de antena.
Suporte fixo para fixação de antena em L, de parede ou teto, de 35 mm de diâmetro. Inclusive base de fixação e quantos acessórios sejam necessários para a sua correta instalação.
Inclui: Marcação. Colocação do suporte.
Critério de medição de projeto: Número de unidades previstas, segundo documentação gráfica de Projeto.
Critério de quantitativos de obra: Medir-se-á o número de unidades realmente executadas segundo especificações de Projeto.

| Código | Un | Descrição | Rendimento | Preço | Importância |
|---|---|---|---|---|---|
| mt40apf032b | Un | Suporte fixo para fixação de antena em L, de parede ou teto, de 35 mm de diâmetro. Inclusive base de fixação. (material) | 1 | 88.74 | 88.740 |
| mo001 | h | Instalador de telecomunicações. (mão de obra) | 0.561 | 40.91 | 22.951 |
| mo056 | h | Ajudante de instalador de telecomunicações. (mão de obra) | 0.561 | 30.78 | 17.268 |
| % | % | Custos diretos complementares | 2 % | 128.959 | 2.579 |
|  |  | Custos diretos |  |  | 131.538 |

## Recursos

**mt40apf032b** Un Suporte fixo para fixação de antena em L, de parede ou teto, de 35 mm de diâmetro. Inclusive base de fixação
Dados técnicos: Custo energético 19.699 MJ; Emissão de CO2 1.081 kg
Resíduos:
- embalagem: re150101 Embalagens de papel e cartão. (componente de resíduo); rendimento 0.072 kg; Código LER 15 01 01; Massa do elemento 1 kg; Volume 0.001333 m3
