# Adaptador

- Propriedade do ficheiro: CYPE Ingenieros S.A.
- Formato: FIEBDC-3/2016
- Programa: Gerador de preços para construção civil. CYPE Ingenieros, S.A.
- Data: 27/09/2024
- Âmbito geográfico: Brasil
- Moeda: BRL
- Custos indiretos: 3 %
- Despesas gerais: 13 %
- Lucro: 6 %
- IVA: 17 %

## I Instalações

### IA Audiovisuais

#### IAA Rede de cabos coaxiais

**IAA108** Un Adaptador.
Adaptador com conectores fêmea, tipo "F", de 27 mm de comprimento, com rosca de tolerância estreita, porca e arruela.
Inclui: Colocação. Ligação e verificação do seu correto funcionamento.
Critério de medição de projeto: Número de unidades previstas, segundo documentação gráfica de Projeto.
Critério de quantitativos de obra: Medir-se-á o número de unidades realmente executadas segundo especificações de Projeto.

| Código | Un | Descrição | Rendimento | Preço | Importância |
|---|---|---|---|---|---|
| mt40irt050a | Un | Adaptador com conectores fêmea, tipo "F", de 27 mm de comprimento, com rosca de tolerância estreita, porca e arruela. (material) | 1 | 15.91 | 15.910 |
| mo001 | h | Instalador de telecomunicações. (mão de obra) | 0.056 | 40.91 | 2.291 |
| mo056 | h | Ajudante de instalador de telecomunicações. (mão de obra) | 0.056 | 30.78 | 1.724 |
| % | % | Custos diretos complementares | 2 % | 19.925 | 0.399 |
|  |  | Custos diretos |  |  | 20.324 |
