# Tomada coaxial

- Propriedade do ficheiro: CYPE Ingenieros S.A.
- Formato: FIEBDC-3/2016
- Programa: Gerador de preços para construção civil. CYPE Ingenieros, S.A.
- Data: 27/09/2024
- Âmbito geográfico: Brasil
- Moeda: BRL
- Custos indiretos: 3 %
- Despesas gerais: 13 %
- Lucro: 6 %
- IVA: 17 %

## I Instalações

### IA Audiovisuais

#### IAA Rede de cabos coaxiais

**IAA120** Un Tomada coaxial.
Tomada separadora dupla, TV/R-SAT, de 5-2150 MHz, marco e embelezador.
Inclui: Montagem, ligação e verificação do seu correto funcionamento.
Critério de medição de projeto: Número de unidades previstas, segundo documentação gráfica de Projeto.
Critério de quantitativos de obra: Medir-se-á o número de unidades realmente executadas segundo especificações de Projeto.

| Código | Un | Descrição | Rendimento | Preço | Importância |
|---|---|---|---|---|---|
| mt40dpt050b | Un | Tomada separadora dupla, TV/R-SAT, de 5-2150 MHz, marco e embelezador. (material) | 1 | 58.37 | 58.370 |
| mo001 | h | Instalador de telecomunicações. (mão de obra) | 0.28 | 40.91 | 11.455 |
| % | % | Custos diretos complementares | 2 % | 69.825 | 1.397 |
|  |  | Custos diretos |  |  | 71.222 |

## Recursos

**mt40dpt050b** Un Tomada separadora dupla, TV/R-SAT, de 5-2150 MHz, marco e embelezador
Dados técnicos: Custo energético 6.571 MJ; Emissão de CO2 0.353 kg
Resíduos:
- embalagem: re150101 Embalagens de papel e cartão. (componente de resíduo); rendimento 0.032 kg; Código LER 15 01 01; Massa do elemento 1 kg; Volume 0.001333 m3
