# Derivação para linha frigorífica, para sistema com recuperação de calor

- Propriedade do ficheiro: CYPE Ingenieros S.A.
- Formato: FIEBDC-3/2016
- Programa: Gerador de preços para construção civil. CYPE Ingenieros, S.A.
- Data: 29/05/2024
- Âmbito geográfico: Brasil
- Moeda: BRL
- Custos indiretos: 3 %
- Despesas gerais: 13 %
- Lucro: 6 %
- IVA: 17 %

## I Instalações

### IB Sistemas de climatização

#### IBL Sistema VRF (Mitsubishi Electric)

**IBL681** Un Derivação para linha frigorífica, para sistema com recuperação de calor.
Kit de derivação de linha frigorífica para ligar o controlador BC principal com os controladores BC secundários, de 2 saídas, gama City Multi, modelo CMY-R202S-G "MITSUBISHI ELECTRIC", capacidade frigorífica nominal a jusante superior a 40 kW e inferior ou igual a 69 kW.
Inclui: Ligação.
Critério de medição de projeto: Número de unidades previstas, segundo documentação gráfica de Projeto.
Critério de quantitativos de obra: Medir-se-á o número de unidades realmente executadas segundo especificações de Projeto.

| Código | Un | Descrição | Rendimento | Preço | Importância |
|---|---|---|---|---|---|
| mt42mee602b | Un | Kit de derivação de linha frigorífica para ligar o controlador BC principal com os controladores BC secundários, de 2 saídas, gama City Multi, modelo CMY-R202S-G "MITSUBISHI ELECTRIC", capacidade frigorífica nominal a jusante superior a 40 kW e inferior ou igual a 69 kW. (material) | 1 | 2062.66 | 2062.660 |
| mo005 | h | Instalador de ar condicionado. (mão de obra) | 0.056 | 40.91 | 2.291 |
| mo104 | h | Ajudante de instalador de ar condicionado. (mão de obra) | 0.056 | 30.78 | 1.724 |
| % | % | Custos diretos complementares | 2 % | 2066.675 | 41.334 |
|  |  | Custos diretos |  |  | 2108.009 |
