# Caixa de ligações Branch Box

- Propriedade do ficheiro: CYPE Ingenieros S.A.
- Formato: FIEBDC-3/2016
- Programa: Gerador de preços para construção civil. CYPE Ingenieros, S.A.
- Data: 27/09/2024
- Âmbito geográfico: Brasil
- Moeda: BRL
- Custos indiretos: 3 %
- Despesas gerais: 13 %
- Lucro: 6 %
- IVA: 17 %

## I Instalações

### IB Sistemas de climatização

#### IBL Sistema VRF (Mitsubishi Electric)

**IBL682** Un Caixa de ligações Branch Box.
Caixa de ligações Branch Box, para sistema ar-ar multi-split, com vazão variável de refrigerante, para gás R-410A, gama City Multi, modelo PAC-MK34BC "MITSUBISHI ELECTRIC", para ligação de unidade exterior da série Multi-S a 3 unidades interiores das gamas doméstica e Mr. Slim, com válvula de expansão eletrônica, alimentação monofásica a 230 V, peso 6,7 kg, dimensões 450x170x280 mm.
Critérios considerados na determinação do preço da unidade de obra: O preço não inclui a cablagem elétrica de alimentação.
Inclui: Marcação. Colocação e fixação. Ligação às linhas frigoríficas. Ligação à rede elétrica.
Critério de medição de projeto: Número de unidades previstas, segundo documentação gráfica de Projeto.
Critério de quantitativos de obra: Medir-se-á o número de unidades realmente executadas segundo especificações de Projeto.

| Código | Un | Descrição | Rendimento | Preço | Importância |
|---|---|---|---|---|---|
| mt42mee609a | Un | Caixa de ligações Branch Box, para sistema ar-ar multi-split, com vazão variável de refrigerante, para gás R-410A, gama City Multi, modelo PAC-MK34BC "MITSUBISHI ELECTRIC", para ligação de unidade exterior da série Multi-S a 3 unidades interiores das gamas doméstica e Mr. Slim, com válvula de expansão eletrônica, alimentação monofásica a 230 V, peso 6,7 kg, dimensões 450x170x280 mm. (material) | 1 | 6275.05 | 6275.050 |
| mo005 | h | Instalador de ar condicionado. (mão de obra) | 0.561 | 40.91 | 22.951 |
| mo104 | h | Ajudante de instalador de ar condicionado. (mão de obra) | 0.561 | 30.78 | 17.268 |
| % | % | Custos diretos complementares | 2 % | 6315.269 | 126.305 |
|  |  | Custos diretos |  |  | 6441.574 |
