# Caixa de selecção de fluxo de refrigerante, para sistema com recuperação de calor, para gás R-410A

- Propriedade do ficheiro: CYPE Ingenieros S.A.
- Formato: FIEBDC-3/2016
- Programa: Gerador de preços para construção civil. CYPE Ingenieros, S.A.
- Data: 17/06/2024
- Âmbito geográfico: Brasil
- Moeda: BRL
- Custos indiretos: 3 %
- Despesas gerais: 13 %
- Lucro: 6 %
- IVA: 17 %

## I Instalações

### IB Sistemas de climatização

#### IBP Sistema VRF (Toshiba)

**IBP500** Un Caixa de selecção de fluxo de refrigerante, para sistema com recuperação de calor, para gás R-410A.
Caixa de selecção de fluxo de refrigerante, sistema VRF com recuperação de calor, para gás R-410A, para um máximo de 6 unidades interiores ligáveis diretamente, modelo RBM-Y1801F6PE "TOSHIBA", com um intervalo de capacidade de cada unidade interior ligada a jusante até 6, alimentação monofásica (230V/50Hz).
Critérios considerados na determinação do preço da unidade de obra: O preço não inclui a canalização nem a cablagem elétrica de alimentação.
Inclui: Marcação. Colocação e fixação. Ligação às linhas frigoríficas. Ligação à rede elétrica. Ligação à rede de drenagem.
Critério de medição de projeto: Número de unidades previstas, segundo documentação gráfica de Projeto.
Critério de quantitativos de obra: Medir-se-á o número de unidades realmente executadas segundo especificações de Projeto.

| Código | Un | Descrição | Rendimento | Preço | Importância |
|---|---|---|---|---|---|
| mt42tsb504d | Un | Caixa de selecção de fluxo de refrigerante, sistema VRF com recuperação de calor, para gás R-410A, para um máximo de 6 unidades interiores ligáveis diretamente, modelo RBM-Y1801F6PE "TOSHIBA", com um intervalo de capacidade de cada unidade interior ligada a jusante até 6, alimentação monofásica (230V/50Hz). (material) | 1 | 44688.75 | 44688.750 |
| mo005 | h | Instalador de ar condicionado. (mão de obra) | 0.561 | 40.91 | 22.951 |
| mo104 | h | Ajudante de instalador de ar condicionado. (mão de obra) | 0.561 | 30.78 | 17.268 |
| % | % | Custos diretos complementares | 2 % | 44728.969 | 894.579 |
|  |  | Custos diretos |  |  | 45623.548 |
