# Unidade exterior de ar condicionado de condensação por água, para sistema VRF

- Propriedade do ficheiro: CYPE Ingenieros S.A.
- Formato: FIEBDC-3/2016
- Programa: Gerador de preços para construção civil. CYPE Ingenieros, S.A.
- Data: 29/05/2024
- Âmbito geográfico: Brasil
- Moeda: BRL
- Custos indiretos: 3 %
- Despesas gerais: 13 %
- Lucro: 6 %
- IVA: 17 %

## I Instalações

### IB Sistemas de climatização

#### IBW Sistema VRF (Mitsubishi Heavy Industries)

**IBW352** Un Unidade exterior de ar condicionado de condensação por água, para sistema VRF.
Combinação de três unidades exteriores de ar condicionado, sistema água-ar multi-split KXZW com vazão variável de refrigerante, controle de temperatura variável de refrigerante VTCC, bomba de calor, para gás R-410A, alimentação trifásica (400V/50Hz), modelo FDC775KXZWE1 "MITSUBISHI HEAVY INDUSTRIES", formada por uma unidade modelo FDC224KXZWE1 e duas unidades modelo FDC280KXZWE1, potência frigorífica nominal 77,5 kW (temperatura de entrada da água 30°C, temperatura de bulbo úmido de ar interior 19°C), consumo elétrico nominal em refrigeração 15,5 kW, potência calorífica nominal 90 kW (temperatura de entrada da água 20°C, temperatura de bulbo seco de ar interior 20°C), consumo elétrico nominal em aquecimento 14,8 kW, de 1100x2340x550 mm, 555 kg, nível sonoro 54 dBA, intervalo de capacidade entre 50 e 150% e válvula de expansão eletrônica. Inclusive elementos anti-vibratórios de piso.
Critérios considerados na determinação do preço da unidade de obra: O preço não inclui a canalização nem a cablagem elétrica de alimentação.
Inclui: Marcação. Colocação e fixação. Ligação às linhas frigoríficas. Ligação à rede de condução de água. Ligação à rede elétrica. Ligação à rede de drenagem. Colocação em funcionamento.
Critério de medição de projeto: Número de unidades previstas, segundo documentação gráfica de Projeto.
Critério de quantitativos de obra: Medir-se-á o número de unidades realmente executadas segundo especificações de Projeto.

| Código | Un | Descrição | Rendimento | Preço | Importância |
|---|---|---|---|---|---|
| mt42mhi382b | Un | Combinação de três unidades exteriores de ar condicionado, sistema água-ar multi-split KXZW com vazão variável de refrigerante, controle de temperatura variável de refrigerante VTCC, bomba de calor, para gás R-410A, alimentação trifásica (400V/50Hz), modelo FDC775KXZWE1 "MITSUBISHI HEAVY INDUSTRIES", formada por uma unidade modelo FDC224KXZWE1 e duas unidades modelo FDC280KXZWE1, potência frigorífica nominal 77,5 kW (temperatura de entrada da água 30°C, temperatura de bulbo úmido de ar interior 19°C), consumo elétrico nominal em refrigeração 15,5 kW, potência calorífica nominal 90 kW (temperatura de entrada da água 20°C, temperatura de bulbo seco de ar interior 20°C), consumo elétrico nominal em aquecimento 14,8 kW, de 1100x2340x550 mm, 555 kg, nível sonoro 54 dBA, intervalo de capacidade entre 50 e 150% e válvula de expansão eletrônica. (material) | 1 | 372792.43 | 372792.430 |
| mt42www080 | Un | Kit de amortecedores anti-vibração de piso, formado por quatro amortecedores de borracha, com os correspondentes parafusos, porcas e arruelas. (material) | 3 | 53.57 | 160.710 |
| mt42mhi532a | Un | Kit de distribuição de linha frigorífica para gás R-410A, para combinação de 3 unidades exteriores, sistema ar-ar multi-split com vazão variável de refrigerante, modelo KIT-BM-DOS-3A-3 "MITSUBISHI HEAVY INDUSTRIES", formado por duas juntas, uma para a linha de líquido e outra para a linha de gás. (material) | 1 | 2919.87 | 2919.870 |
| mo005 | h | Instalador de ar condicionado. (mão de obra) | 9.394 | 40.91 | 384.309 |
| mo104 | h | Ajudante de instalador de ar condicionado. (mão de obra) | 9.394 | 30.78 | 289.147 |
| % | % | Custos diretos complementares | 2 % | 376546.466 | 7530.929 |
|  |  | Custos diretos |  |  | 384077.395 |

## Recursos

**mt42mhi382b** Un Combinação de três unidades exteriores de ar condicionado
Dados técnicos: Custo energético 25488.089 MJ; Emissão de CO2 1744.285 kg
Resíduos:
- embalagem: re150101 Embalagens de papel e cartão. (componente de resíduo); rendimento 0.18 kg; Código LER 15 01 01; Massa do elemento 1 kg; Volume 0.001333 m3
- embalagem: re170203 Plástico. (componente de resíduo); rendimento 0.09 kg; Código LER 17 02 03; Massa do elemento 1 kg; Volume 0.001667 m3
