# Derivação para linha frigorífica de líquido e de gás, para sistema VRV-IV, para gás R-410A

- Propriedade do ficheiro: CYPE Ingenieros S.A.
- Formato: FIEBDC-3/2016
- Programa: Gerador de preços para construção civil. CYPE Ingenieros, S.A.
- Data: 27/09/2024
- Âmbito geográfico: Brasil
- Moeda: BRL
- Custos indiretos: 3 %
- Despesas gerais: 13 %
- Lucro: 6 %
- IVA: 17 %

## I Instalações

### IB Sistemas de climatização

#### IBY Sistema VRV (Daikin)

**IBY260** Un Derivação para linha frigorífica de líquido e de gás, para sistema VRV-IV, para gás R-410A.
Derivação de linha frigorífica formada por conjunto de dois coletores Refnet, um para a linha de líquido e outro para a linha de gás, de 8 saídas cada um, para sistema VRV-IV (Volume de Refrigerante Variável), modelo KHRQ22M64H "DAIKIN", com índice máximo de ligação de unidades interiores de 639.
Inclui: Ligação.
Critério de medição de projeto: Número de unidades previstas, segundo documentação gráfica de Projeto.
Critério de quantitativos de obra: Medir-se-á o número de unidades realmente executadas segundo especificações de Projeto.

| Código | Un | Descrição | Rendimento | Preço | Importância |
|---|---|---|---|---|---|
| mt42dai605b | Un | Conjunto de dois coletores Refnet, um para a linha de líquido e outro para a linha de gás, de 8 saídas cada um, para sistema VRV-IV (Volume de Refrigerante Variável), modelo KHRQ22M64H "DAIKIN", com índice máximo de ligação de unidades interiores de 639. (material) | 1 | 2926.57 | 2926.570 |
| mo005 | h | Instalador de ar condicionado. (mão de obra) | 0.056 | 40.91 | 2.291 |
| mo104 | h | Ajudante de instalador de ar condicionado. (mão de obra) | 0.056 | 30.78 | 1.724 |
| % | % | Custos diretos complementares | 2 % | 2930.585 | 58.612 |
|  |  | Custos diretos |  |  | 2989.197 |
