# Equipamento de ar condicionado, bomba de calor, para sistema VRV-IV Indoor, para gás R-410A

- Propriedade do ficheiro: CYPE Ingenieros S.A.
- Formato: FIEBDC-3/2016
- Programa: Gerador de preços para construção civil. CYPE Ingenieros, S.A.
- Data: 27/09/2024
- Âmbito geográfico: Brasil
- Moeda: BRL
- Custos indiretos: 3 %
- Despesas gerais: 13 %
- Lucro: 6 %
- IVA: 17 %

## I Instalações

### IB Sistemas de climatização

#### IBY Sistema VRV (Daikin)

**IBY240** Un Equipamento de ar condicionado, bomba de calor, para sistema VRV-IV Indoor, para gás R-410A.
Equipamento de ar condicionado para sistema VRV-IV Indoor (Volume de Refrigerante Variável, para instalação no interior), bomba de calor, modelo SB.RKXYQ5T8 "DAIKIN", para gás R-410A, com temperatura de refrigerante variável para a melhora da eficiência estacional, potência frigorífica nominal 14 kW, potência calorífica nominal 16 kW, potência frigorífica nominal 14 kW (temperatura de bulbo úmido de ar interior 19°C, temperatura de bulbo seco do ar exterior 35°C), EER 3,2, limite de funcionamento de temperatura de bulbo seco do ar exterior em refrigeração desde -5 até 46°C, potência calorífica nominal 16 kW (temperatura de bulbo seco de ar interior 20°C, temperatura de bulbo úmido do ar exterior 6°C), COP 3,68, limite de funcionamento de temperatura de bulbo seco do ar exterior em aquecimento desde -20 até 15,5°C, nº máximo de unidades interiores ligáveis 10, formado por um módulo permutador de calor RDXYQ5T8, para instalação em teto falso, de dimensões 397x1456x1044 mm, peso 97 kg, dimensões da boca de retorno 1200x300 mm, dimensões da boca de impulsão 1200x300 mm, pressão estática mínima/média/máxima: 30/60/150 Pa, vazão de ar nominal 55 m³/min, pressão sonora 47 dBA, alimentação monofásica (230V/50Hz), e um módulo compressor RKXYQ5T8, para instalação no interior, de dimensões 701x600x550 mm, peso 77 kg, pressão sonora 47 dBA, alimentação trifásica (400V/50Hz), comprimento máximo de tubulação frigorífica entre o módulo permutador de calor e o módulo compressor 30 m, comprimento máximo de tubulação frigorífica entre o módulo compressor e a unidade interior mais afastada 70 m (90 m equivalentes), diferença máxima de altura entre o módulo permutador de calor e o módulo compressor 10 m (tanto se o módulo compressor encontra-se por cima ou por baixo), diferença máxima de altura entre unidades interiores 15 m, diferença máxima de altura entre o módulo compressor e a unidade interior 30 m, bloco de terminais F1-F2 para cabo de 2 fios de transmissão e controle (bus D-III Net). Inclusive elementos anti-vibratórios de piso para apoio do módulo compressor e elementos para suspensão do módulo permutador de calor ao teto.
Critérios considerados na determinação do preço da unidade de obra: O preço não inclui a canalização nem a cablagem elétrica de alimentação.
Inclui: Marcação. Colocação e fixação. Ligação às linhas frigoríficas. Ligação à rede elétrica. Ligação à rede de drenagem. Colocação em funcionamento.
Critério de medição de projeto: Número de unidades previstas, segundo documentação gráfica de Projeto.
Critério de quantitativos de obra: Medir-se-á o número de unidades realmente executadas segundo especificações de Projeto.

| Código | Un | Descrição | Rendimento | Preço | Importância |
|---|---|---|---|---|---|
| mt42dai005a | Un | Equipamento de ar condicionado para sistema VRV-IV Indoor (Volume de Refrigerante Variável, para instalação no interior), bomba de calor, modelo SB.RKXYQ5T8 "DAIKIN", para gás R-410A, com temperatura de refrigerante variável para a melhora da eficiência estacional, potência frigorífica nominal 14 kW, potência calorífica nominal 16 kW, potência frigorífica nominal 14 kW (temperatura de bulbo úmido de ar interior 19°C, temperatura de bulbo seco do ar exterior 35°C), EER 3,2, limite de funcionamento de temperatura de bulbo seco do ar exterior em refrigeração desde -5 até 46°C, potência calorífica nominal 16 kW (temperatura de bulbo seco de ar interior 20°C, temperatura de bulbo úmido do ar exterior 6°C), COP 3,68, limite de funcionamento de temperatura de bulbo seco do ar exterior em aquecimento desde -20 até 15,5°C, nº máximo de unidades interiores ligáveis 10, formado por um módulo permutador de calor RDXYQ5T8, para instalação em teto falso, de dimensões 397x1456x1044 mm, peso 97 kg, dimensões da boca de retorno 1200x300 mm, dimensões da boca de impulsão 1200x300 mm, pressão estática mínima/média/máxima: 30/60/150 Pa, vazão de ar nominal 55 m³/min, pressão sonora 47 dBA, alimentação monofásica (230V/50Hz), e um módulo compressor RKXYQ5T8, para instalação no interior, de dimensões 701x600x550 mm, peso 77 kg, pressão sonora 47 dBA, alimentação trifásica (400V/50Hz), comprimento máximo de tubulação frigorífica entre o módulo permutador de calor e o módulo compressor 30 m, comprimento máximo de tubulação frigorífica entre o módulo compressor e a unidade interior mais afastada 70 m (90 m equivalentes), diferença máxima de altura entre o módulo permutador de calor e o módulo compressor 10 m (tanto se o módulo compressor encontra-se por cima ou por baixo), diferença máxima de altura entre unidades interiores 15 m, diferença máxima de altura entre o módulo compressor e a unidade interior 30 m, bloco de terminais F1-F2 para cabo de 2 fios de transmissão e controle (bus D-III Net). (material) | 1 | 75802.77 | 75802.770 |
| mt42www080 | Un | Kit de amortecedores anti-vibração de piso, formado por quatro amortecedores de borracha, com os correspondentes parafusos, porcas e arruelas. (material) | 1 | 53.57 | 53.570 |
| mt42www090 | Un | Kit de suportes para suspensão ao teto, formado por quatro barras roscadas de aço galvanizado, com as correspondentes buchas, porcas e arruelas. (material) | 1 | 147.33 | 147.330 |
| mo005 | h | Instalador de ar condicionado. (mão de obra) | 4.509 | 40.91 | 184.463 |
| mo104 | h | Ajudante de instalador de ar condicionado. (mão de obra) | 4.509 | 30.78 | 138.787 |
| % | % | Custos diretos complementares | 2 % | 76326.920 | 1526.538 |
|  |  | Custos diretos |  |  | 77853.458 |

## Recursos

**mt42dai005a** Un Equipamento de ar condicionado para sistema VRV-IV Indoor (Volume de Refrigerante Variável
Dados técnicos: Custo energético 7996.913 MJ; Emissão de CO2 547.259 kg
Resíduos:
- embalagem: re150101 Embalagens de papel e cartão. (componente de resíduo); rendimento 0.18 kg; Código LER 15 01 01; Massa do elemento 1 kg; Volume 0.001333 m3
- embalagem: re170203 Plástico. (componente de resíduo); rendimento 0.09 kg; Código LER 17 02 03; Massa do elemento 1 kg; Volume 0.001667 m3
