# Caixa de distribuição para unidades interiores de ar condicionado da gama doméstica, para sistema VRV-IV, para gás R-410A

- Propriedade do ficheiro: CYPE Ingenieros S.A.
- Formato: FIEBDC-3/2016
- Programa: Gerador de preços para construção civil. CYPE Ingenieros, S.A.
- Data: 27/09/2024
- Âmbito geográfico: Brasil
- Moeda: BRL
- Custos indiretos: 3 %
- Despesas gerais: 13 %
- Lucro: 6 %
- IVA: 17 %

## I Instalações

### IB Sistemas de climatização

#### IBY Sistema VRV (Daikin)

**IBY270** Un Caixa de distribuição para unidades interiores de ar condicionado da gama doméstica, para sistema VRV-IV, para gás R-410A.
Caixa de distribuição para ligação de unidades interiores de ar condicionado da gama doméstica a unidades exteriores VRV-IV+ e VRV-IV W+, modelo BPMKS967A2 "DAIKIN", com válvula de expansão eletrônica, para gás R-410A, número máximo de unidades interiores ligáveis 2, dimensões 180x294x350 mm, peso 7 kg, distância máxima à unidade interior 15 m e alimentação monofásica (230V/50Hz). Inclusive elementos para suspensão ao teto.
Critérios considerados na determinação do preço da unidade de obra: O preço não inclui a canalização nem a cablagem elétrica de alimentação.
Inclui: Marcação. Colocação e fixação. Ligação às linhas frigoríficas. Ligação à rede elétrica. Ligação à rede de drenagem.
Critério de medição de projeto: Número de unidades previstas, segundo documentação gráfica de Projeto.
Critério de quantitativos de obra: Medir-se-á o número de unidades realmente executadas segundo especificações de Projeto.

| Código | Un | Descrição | Rendimento | Preço | Importância |
|---|---|---|---|---|---|
| mt42dai607a | Un | Caixa de distribuição para ligação de unidades interiores de ar condicionado da gama doméstica a unidades exteriores VRV-IV+ e VRV-IV W+, modelo BPMKS967A2 "DAIKIN", com válvula de expansão eletrônica, para gás R-410A, número máximo de unidades interiores ligáveis 2, dimensões 180x294x350 mm, peso 7 kg, distância máxima à unidade interior 15 m e alimentação monofásica (230V/50Hz). (material) | 1 | 4594.1 | 4594.100 |
| mt42www090 | Un | Kit de suportes para suspensão ao teto, formado por quatro barras roscadas de aço galvanizado, com as correspondentes buchas, porcas e arruelas. (material) | 1 | 147.33 | 147.330 |
| mo005 | h | Instalador de ar condicionado. (mão de obra) | 0.561 | 40.91 | 22.951 |
| mo104 | h | Ajudante de instalador de ar condicionado. (mão de obra) | 0.561 | 30.78 | 17.268 |
| % | % | Custos diretos complementares | 2 % | 4781.649 | 95.633 |
|  |  | Custos diretos |  |  | 4877.282 |
