# Termostato de zona

- Propriedade do ficheiro: CYPE Ingenieros S.A.
- Formato: FIEBDC-3/2016
- Programa: Gerador de preços para construção civil. CYPE Ingenieros, S.A.
- Data: 17/06/2024
- Âmbito geográfico: Brasil
- Moeda: BRL
- Custos indiretos: 3 %
- Despesas gerais: 13 %
- Lucro: 6 %
- IVA: 17 %

## I Instalações

### IB Sistemas de climatização

#### IBZ Sistema Airzone

**IBZ005** Un Termostato de zona.
Interface de controle de usuário, Lite AZCE6LITECB "AIRZONE", ecrã de led, com botões tácteis capacitivos, de aço e vidro, ligação por cabo, montagem em superfície, cor branca, para controle da activação e desactivação da zona, controle da temperatura de setpoint, em intervalos de 1°C/2°F e leitura da temperatura ambiente e da umidade relativa de zona.
Inclui: Marcação. Colocação e fixação. Ligação.
Critério de medição de projeto: Número de unidades previstas, segundo documentação gráfica de Projeto.
Critério de quantitativos de obra: Medir-se-á o número de unidades realmente executadas segundo especificações de Projeto.

| Código | Un | Descrição | Rendimento | Preço | Importância |
|---|---|---|---|---|---|
| mt42air652em | Un | Interface de controle de usuário, Lite AZCE6LITECB "AIRZONE", ecrã de led, com botões tácteis capacitivos, de aço e vidro, ligação por cabo, montagem em superfície, cor branca, para controle da activação e desactivação da zona, controle da temperatura de setpoint, em intervalos de 1°C/2°F e leitura da temperatura ambiente e da umidade relativa de zona. (material) | 1 | 763.45 | 763.450 |
| mo005 | h | Instalador de ar condicionado. (mão de obra) | 0.113 | 40.91 | 4.623 |
| mo104 | h | Ajudante de instalador de ar condicionado. (mão de obra) | 0.09 | 30.78 | 2.770 |
| % | % | Custos diretos complementares | 2 % | 770.843 | 15.417 |
|  |  | Custos diretos |  |  | 786.260 |

## Recursos

**mt42air652em** Un Interface de controle de usuário
Dados técnicos: Custo energético 6.707 MJ; Emissão de CO2 0.446 kg
Resíduos:
- embalagem: re150101 Embalagens de papel e cartão. (componente de resíduo); rendimento 0.137 kg; Código LER 15 01 01; Massa do elemento 1 kg; Volume 0.001333 m3
- embalagem: re170203 Plástico. (componente de resíduo); rendimento 0.068 kg; Código LER 17 02 03; Massa do elemento 1 kg; Volume 0.001667 m3
