# Sistema centralizado de controle Acuazone

- Propriedade do ficheiro: CYPE Ingenieros S.A.
- Formato: FIEBDC-3/2016
- Programa: Gerador de preços para construção civil. CYPE Ingenieros, S.A.
- Data: 27/09/2024
- Âmbito geográfico: Brasil
- Moeda: BRL
- Custos indiretos: 3 %
- Despesas gerais: 13 %
- Lucro: 6 %
- IVA: 17 %

## I Instalações

### IB Sistemas de climatização

#### IBZ Sistema Airzone

**IBZ002** Un Sistema centralizado de controle Acuazone.
Sistema centralizado de controle Acuazone "AIRZONE", formado por placa central de sistema, AZDI6ACUAZONE com controle e gestão do estado dos termostatos de cada uma das zonas, com um máximo de 32 zonas, controle de proporcionalidade (5 passos de regulação) e ar mínimo em comportas motorizadas, saídas de relés para paragem-funcionamento de equipamento e ventilação mecânica controlada (VMC), gestão de interfaces de controle de equipamentos de expansão direta, comunicação com outras centrais e equipamentos de controle integral da instalação e comunicações com outros sistemas de controle externo através da porta com protocolo de comunicação Modbus para integração no sistema de gestão de edifícios (BMS), direta ou com interfaces KNX ou BACnet, com, cabeças termostáticas, cabo elétrico com condutor de cobre eletrolítico recozido sem estanhar, de 2x0,5+2x0,22 mm² de seção, AZX6CABLEBUS15, cabo elétrico com condutor de cobre eletrolítico de classe 5, de 2x0,75 mm² de seção, AZX6CABLERN100.
Inclui: Marcação. Colocação e fixação da central do sistema. Colocação e fixação dos acessórios. Colocação e fixação do tubo de proteção dos cabos. Colocação dos cabos. Ligação elétrica.
Critério de medição de projeto: Número de unidades previstas, segundo documentação gráfica de Projeto.
Critério de quantitativos de obra: Medir-se-á o número de unidades realmente executadas segundo especificações de Projeto.

| Código | Un | Descrição | Rendimento | Preço | Importância |
|---|---|---|---|---|---|
| mt42air604a | Un | Placa central de sistema, AZDI6ACUAZONE "AIRZONE", com controle e gestão do estado dos termostatos de cada uma das zonas, com um máximo de 32 zonas, controle de proporcionalidade (5 passos de regulação) e ar mínimo em comportas motorizadas, saídas de relés para paragem-funcionamento de equipamento e ventilação mecânica controlada (VMC), gestão de interfaces de controle de equipamentos de expansão direta, comunicação com outras centrais e equipamentos de controle integral da instalação e comunicações com outros sistemas de controle externo através da porta com protocolo de comunicação Modbus para integração no sistema de gestão de edifícios (BMS), direta ou com interfaces KNX ou BACnet. (material) | 1 | 1962.21 | 1962.210 |
| mt35tpt010ae | m | Tubo rígido de PVC VD-M de 16 mm de diâmetro exterior e 1,3 mm de espessura. Resistência à compressão 750 N, resistência ao impacto 2 joules, temperatura de trabalho -5°C até 60°C, classificação 3321, com o preço incrementado em 20% relativamente a acessórios e peças especiais. (material) | 20 | 2.09 | 41.800 |
| mt42air900a | m | Cabo elétrico com condutor de cobre eletrolítico recozido sem estanhar, de 2x0,5+2x0,22 mm² de seção, AZX6CABLEBUS15 "AIRZONE", com isolamento de PVC/A, fornecido em rolos de 15 m (material) | 10 | 7.15 | 71.500 |
| mt42air905a | m | Cabo elétrico com condutor de cobre eletrolítico de classe 5, de 2x0,75 mm² de seção, AZX6CABLERN100 "AIRZONE", com isolamento de PVC tipo TI-2, fornecido em rolos de 100 m. (material) | 10 | 3.62 | 36.200 |
| mo005 | h | Instalador de ar condicionado. (mão de obra) | 0.452 | 40.91 | 18.491 |
| mo104 | h | Ajudante de instalador de ar condicionado. (mão de obra) | 0.362 | 30.78 | 11.142 |
| % | % | Custos diretos complementares | 2 % | 2141.343 | 42.827 |
|  |  | Custos diretos |  |  | 2184.170 |

Resíduos:
- colocação: mt35tpt010ae; fator de resíduo 0.0275
- colocação: mt42air900a; fator de resíduo 0.0163248
- colocação: mt42air905a; fator de resíduo 0.0164957

## Recursos

**mt42air604a** Un Placa central de sistema
Dados técnicos: Custo energético 0.021 MJ; Emissão de CO2 0.032 kg
Resíduos:
- embalagem: re150101 Embalagens de papel e cartão. (componente de resíduo); rendimento 0.038 kg; Código LER 15 01 01; Massa do elemento 1 kg; Volume 0.001333 m3

**mt35tpt010ae** m Tubo rígido de PVC VD-M de 16 mm de diâmetro exterior e 1,3 mm de espessura. Resistência à compressão 750 N
Dados técnicos: Custo energético 7.750 MJ; Emissão de CO2 0.385 kg; Código LER 17 02 03; Massa do elemento 0.08 kg; Volume 0.000133 m3

**mt42air900a** m Cabo elétrico com condutor de cobre eletrolítico recozido sem estanhar
Dados técnicos: Custo energético 1.295 MJ; Emissão de CO2 0.121 kg; Código LER 17 04 11; Massa do elemento 0.0117 kg; Volume 0.000008 m3
Resíduos:
- embalagem: re150101 Embalagens de papel e cartão; rendimento 0.065 kg

**mt42air905a** m Cabo elétrico com condutor de cobre eletrolítico de classe 5
Dados técnicos: Custo energético 1.295 MJ; Emissão de CO2 0.121 kg; Código LER 17 04 11; Massa do elemento 0.0117 kg; Volume 0.000008 m3
Resíduos:
- embalagem: re150101 Embalagens de papel e cartão; rendimento 0.065 kg
