# Sistema de controle e purificação do ar AirQ

- Propriedade do ficheiro: CYPE Ingenieros S.A.
- Formato: FIEBDC-3/2016
- Programa: Gerador de preços para construção civil. CYPE Ingenieros, S.A.
- Data: 27/09/2024
- Âmbito geográfico: Brasil
- Moeda: BRL
- Custos indiretos: 3 %
- Despesas gerais: 13 %
- Lucro: 6 %
- IVA: 17 %

## I Instalações

### IB Sistemas de climatização

#### IBZ Sistema Airzone

**IBZ055** Un Sistema de controle e purificação do ar AirQ.
Pack AirQ Box - Aidoo Pro Fancoil - Blueface AZAIQPBMWSPFANB "AIRZONE", formado por: dispositivo para a purificação do ar através de ionização AirQ Box AZX6AIQBOXM, para montagem em duto rígida, com 2 ionizadores e sensor da qualidade do ar, compatível com equipamentos de expansão direta e fan-coils de até 10 kW; interface para controle do fan-coil Aidoo Pro Fancoil AZAI6WSPFAN através da App Airzone Aidoo para smartphones e tablets com ligação sem fios através de Wi-Fi Dual 2.4-5 GHz, da activação e desactivação, da temperatura de setpoint, do modo de funcionamento e da velocidade do ventilador, leitura de avisos e erros, programação horária, multiutilizador e multissessão, integração com Amazon Alexa e Google Assistant para controle por voz, comunicações com outros sistemas de controle externo através da porta com protocolo de comunicação Modbus e BACnet MS/TP, alimentação monofásica a 230 V; e termostato inteligente Airzone Aidoo Pro Blueface Zero AZAI6BLUEZEROC, com ecrã tátil capacitivo de 3,5" a cores, de aço e vidro, ligação por cabo, montagem em superfície, cor branca, para controle da temperatura, do modo de funcionamento e da velocidade do ventilador, com leitura de temperatura ambiente e umidade relativa de zona, controle de etapas de configuração (ar, radiante ou combinado), função Eco-Adapt (selecção do nível de eficiência energética do sistema), função Sleep, programações horárias das temperaturas de zona e de modo, informação de consumo, acesso remoto a outras zonas do sistema, informação climática e do consumo da máquina e 6 idiomas disponíveis (espanhol, inglês, francês, italiano, alemão e português).
Inclui: Marcação. Colocação e fixação. Ligação.
Critério de medição de projeto: Número de unidades previstas, segundo documentação gráfica de Projeto.
Critério de quantitativos de obra: Medir-se-á o número de unidades realmente executadas segundo especificações de Projeto.

| Código | Un | Descrição | Rendimento | Preço | Importância |
|---|---|---|---|---|---|
| mt42air755a | Un | Pack AirQ Box - Aidoo Pro Fancoil - Blueface AZAIQPBMWSPFANB "AIRZONE", formado por: dispositivo para a purificação do ar através de ionização AirQ Box AZX6AIQBOXM, para montagem em duto rígida, com 2 ionizadores e sensor da qualidade do ar, compatível com equipamentos de expansão direta e fan-coils de até 10 kW; interface para controle do fan-coil Aidoo Pro Fancoil AZAI6WSPFAN através da App Airzone Aidoo para smartphones e tablets com ligação sem fios através de Wi-Fi Dual 2.4-5 GHz, da activação e desactivação, da temperatura de setpoint, do modo de funcionamento e da velocidade do ventilador, leitura de avisos e erros, programação horária, multiutilizador e multissessão, integração com Amazon Alexa e Google Assistant para controle por voz, comunicações com outros sistemas de controle externo através da porta com protocolo de comunicação Modbus e BACnet MS/TP, alimentação monofásica a 230 V; e termostato inteligente Airzone Aidoo Pro Blueface Zero AZAI6BLUEZEROC, com ecrã tátil capacitivo de 3,5" a cores, de aço e vidro, ligação por cabo, montagem em superfície, cor branca, para controle da temperatura, do modo de funcionamento e da velocidade do ventilador, com leitura de temperatura ambiente e umidade relativa de zona, controle de etapas de configuração (ar, radiante ou combinado), função Eco-Adapt (selecção do nível de eficiência energética do sistema), função Sleep, programações horárias das temperaturas de zona e de modo, informação de consumo, acesso remoto a outras zonas do sistema, informação climática e do consumo da máquina e 6 idiomas disponíveis (espanhol, inglês, francês, italiano, alemão e português). (material) | 1 | 5156.65 | 5156.650 |
| mo005 | h | Instalador de ar condicionado. (mão de obra) | 0.339 | 40.91 | 13.868 |
| mo104 | h | Ajudante de instalador de ar condicionado. (mão de obra) | 0.226 | 30.78 | 6.956 |
| % | % | Custos diretos complementares | 2 % | 5177.474 | 103.549 |
|  |  | Custos diretos |  |  | 5281.023 |

## Recursos

**mt42air755a** Un Pack AirQ Box - Aidoo Pro Fancoil - Blueface AZAIQPBMWSPFANB "AIRZONE"
Dados técnicos: Custo energético 0.021 MJ; Emissão de CO2 0.032 kg
Resíduos:
- embalagem: re150101 Embalagens de papel e cartão. (componente de resíduo); rendimento 0.038 kg; Código LER 15 01 01; Massa do elemento 1 kg; Volume 0.001333 m3
