# Equipamento ar-água, bomba de calor aerotérmica, para produção de água quente

- Propriedade do ficheiro: CYPE Ingenieros S.A.
- Formato: FIEBDC-3/2016
- Programa: Gerador de preços para construção civil. CYPE Ingenieros, S.A.
- Data: 28/10/2025
- Âmbito geográfico: Brasil
- Moeda: BRL
- Custos indiretos: 3 %
- Despesas gerais: 13 %
- Lucro: 6 %
- IVA: 17 %

## I Instalações

### IC Aquecimento, refrigeração, climatização e água quente

#### ICA Água quente

**ICA057** Un Equipamento ar-água, bomba de calor aerotérmica, para produção de água quente.
Equipamento ar-água, bomba de calor aerotérmica, para produção de água quente, formado por uma unidade exterior bomba de calor, para gás R-410A, com compressor swing com controle Inverter, COP 4,3, pressão sonora em modo normal/silencioso: 47/44 dBA, dimensões 550x765x285 mm, peso 35 kg, alimentação monofásica (230V/50Hz), diâmetro de ligação da tubulação de gás 3/8", diâmetro de ligação da tubulação do líquido 1/4", limite de funcionamento de temperatura do ar exterior em produção de água quente, em combinação com unidade interior, desde -15 até 35°C, comprimento máximo de tubulação frigorífica 20 m, diferença máxima de altura com a unidade interior 15 m e uma unidade interior, para produção de água quente, para gás R-410A, capacidade do reservatório 294 l, dimensões 1775x595x615 mm, peso 70 kg, classe de eficiência energética A+, perfil de consumo L, resistência elétrica de apoio de 2 kW, interface de usuário integrada no frontal, isolamento térmico de espuma de poliuretano, permutador de calor de aço inoxidável de 29 l, resistência elétrica de apoio de 2 kW, temperatura máxima da água 75°C, presão máxima da água 6 bar, intervalo de temperatura de saída de água quente desde 25 até 55°C. Inclusive elementos anti-vibratórios de piso. Totalmente montado, ligado e colocado em funcionamento pela empresa instaladora para a verificação do seu correto funcionamento.
Inclui: Marcação do equipamento. Colocação e fixação do equipamento e dos seus acessórios. Ligação com as redes de abastecimento de água, elétrica e de coleta de condensados. Colocação em funcionamento.
Critério de medição de projeto: Número de unidades previstas, segundo documentação gráfica de Projeto.
Critério de quantitativos de obra: Medir-se-á o número de unidades realmente executadas segundo especificações de Projeto.

| Código | Un | Descrição | Rendimento | Preço | Importância |
|---|---|---|---|---|---|
| mt42dai330a | Un | Unidade exterior bomba de calor, para gás R-410A, com compressor swing com controle Inverter, COP 4,3, pressão sonora em modo normal/silencioso: 47/44 dBA, dimensões 550x765x285 mm, peso 35 kg, alimentação monofásica (230V/50Hz), diâmetro de ligação da tubulação de gás 3/8", diâmetro de ligação da tubulação do líquido 1/4", limite de funcionamento de temperatura do ar exterior em produção de água quente, em combinação com unidade interior, desde -15 até 35°C, comprimento máximo de tubulação frigorífica 20 m, diferença máxima de altura com a unidade interior 15 m. (material) | 1 | 6366.02 | 6366.020 |
| mt42www080 | Un | Kit de amortecedores anti-vibração de piso, formado por quatro amortecedores de borracha, com os correspondentes parafusos, porcas e arruelas. (material) | 1 | 59.62 | 59.620 |
| mt42dai331a | Un | Unidade interior, para produção de água quente, para gás R-410A, capacidade do reservatório 294 l, dimensões 1775x595x615 mm, peso 70 kg, classe de eficiência energética A+, perfil de consumo L, resistência elétrica de apoio de 2 kW, interface de usuário integrada no frontal, isolamento térmico de espuma de poliuretano, permutador de calor de aço inoxidável de 29 l, resistência elétrica de apoio de 2 kW, temperatura máxima da água 75°C, presão máxima da água 6 bar, intervalo de temperatura de saída de água quente desde 25 até 55°C. (material) | 1 | 17106.87 | 17106.870 |
| mo005 | h | Instalador de ar condicionado. (mão de obra) | 2.243 | 42.82 | 96.045 |
| mo104 | h | Ajudante de instalador de ar condicionado. (mão de obra) | 2.243 | 32.08 | 71.955 |
| % | % | Custos diretos complementares | 2 % | 23700.510 | 474.010 |
|  |  | Custos diretos |  |  | 24174.520 |

## Recursos

**mt42dai330a** Un Unidade exterior bomba de calor
Dados técnicos: Custo energético 1645.929 MJ; Emissão de CO2 91.162 kg
Resíduos:
- embalagem: re150101 Embalagens de papel e cartão. (componente de resíduo); rendimento 2.175 kg; Código LER 15 01 01; Massa do elemento 1 kg; Volume 0.001333 m3
- embalagem: re170201 Madeira. (componente de resíduo); rendimento 0.606 kg; Código LER 17 02 01; Massa do elemento 1 kg; Volume 0.000909 m3
