# Sistema de pressurização de óleo diesel

- Propriedade do ficheiro: CYPE Ingenieros S.A.
- Formato: FIEBDC-3/2016
- Programa: Gerador de preços para construção civil. CYPE Ingenieros, S.A.
- Data: 29/05/2024
- Âmbito geográfico: Brasil
- Moeda: BRL
- Custos indiretos: 3 %
- Despesas gerais: 13 %
- Lucro: 6 %
- IVA: 17 %

## I Instalações

### IC Aquecimento, refrigeração, climatização e água quente

#### ICD Combustível líquido

**ICD160** Un Sistema de pressurização de óleo diesel.
Sistema de pressurização de óleo diesel, formado por: uma bomba, com uma potência de 185 W, vazão máxima de 70 l/h, motor com proteção IP55, para alimentação monofásica a 230 V; filtro; vacuómetro; registros; válvulas de retenção; manômetro; pressostato de dupla função; válvula de segurança; reservatório de membrana, de chapa de aço; detector de derrames com sonda; quadro de distribuição de controle e suporte metálico. Totalmente montado, ligado e colocado em funcionamento pela empresa instaladora para a verificação do seu correto funcionamento. Sem incluir a instalação elétrica.
Inclui: Marcação. Colocação e fixação do sistema de pressurização. Ligação. Colocação em funcionamento.
Critério de medição de projeto: Número de unidades previstas, segundo documentação gráfica de Projeto.
Critério de quantitativos de obra: Medir-se-á o número de unidades realmente executadas segundo especificações de Projeto.

| Código | Un | Descrição | Rendimento | Preço | Importância |
|---|---|---|---|---|---|
| mt38dep900b | Un | Sistema de pressurização de óleo diesel, formado por: uma bomba, com uma potência de 185 W, vazão máxima de 70 l/h, motor com proteção IP55, para alimentação monofásica a 230 V; filtro; vacuómetro; registros; válvulas de retenção; manômetro; pressostato de dupla função; válvula de segurança; reservatório de membrana, de chapa de aço; detector de derrames com sonda; quadro de distribuição de controle e suporte metálico. (material) | 1 | 9385.37 | 9385.370 |
| mo004 | h | Montador de instalações de calefação. (mão de obra) | 1.146 | 40.91 | 46.883 |
| mo103 | h | Ajudante de montador de instalações de calefação. (mão de obra) | 1.146 | 30.78 | 35.274 |
| % | % | Custos diretos complementares | 2 % | 9467.527 | 189.351 |
|  |  | Custos diretos |  |  | 9656.878 |

## Recursos

**mt38dep900b** Un Sistema de pressurização de óleo diesel
Dados técnicos: Custo energético 672.804 MJ; Emissão de CO2 46.860 kg
Resíduos:
- embalagem: re150101 Embalagens de papel e cartão. (componente de resíduo); rendimento 1.601 kg; Código LER 15 01 01; Massa do elemento 1 kg; Volume 0.001333 m3
