# Tubulação para combustível líquido

- Propriedade do ficheiro: CYPE Ingenieros S.A.
- Formato: FIEBDC-3/2016
- Programa: Gerador de preços para construção civil. CYPE Ingenieros, S.A.
- Data: 27/09/2024
- Âmbito geográfico: Brasil
- Moeda: BRL
- Custos indiretos: 3 %
- Despesas gerais: 13 %
- Lucro: 6 %
- IVA: 17 %

## I Instalações

### IC Aquecimento, refrigeração, climatização e água quente

#### ICD Combustível líquido

**ICD100** m Tubulação para combustível líquido.
Tubulação para combustível líquido, colocada superficialmente e fixada ao paramento, formada por tubo de aço-carbono preto, com solda longitudinal por resistência elétrica, série M, de 1/2" DN 15 mm de diâmetro e 2,6 mm de espessura. Incluindo material auxiliar para montagem e fixação, acessórios e peças especiais colocados através de soldagem elétrica, e raspagem e limpeza de óxidos, demão de fundo antioxidante de pelo menos 50 microns de espessura. Totalmente montada, ligada e testada.
Inclui: Marcação. Raspagem e limpeza de óxidos. Aplicação de primer antioxidante. Colocação e fixação de tubos, acessórios e peças especiais.
Critério de medição de projeto: Comprimento medido segundo documentação gráfica de Projeto.
Critério de quantitativos de obra: Medir-se-á o comprimento realmente executado segundo especificações de Projeto.

| Código | Un | Descrição | Rendimento | Preço | Importância |
|---|---|---|---|---|---|
| mt08tan330b | Un | Material auxiliar para montagem e fixação das tubulações de aço, de 1/2" DN 15 mm. (material) | 1 | 0.98 | 0.980 |
| mt08tan010be | m | Tubo de aço-carbono preto, com solda longitudinal por resistência elétrica, série M, de 1/2" DN 15 mm de diâmetro e 2,6 mm de espessura, com o preço incrementado em 20% relativamente a acessórios e peças especiais. (material) | 1 | 9.29 | 9.290 |
| mt27pfi030 | kg | Primer antioxidante com poliuretano. (material) | 0.008 | 27.96 | 0.224 |
| mo004 | h | Montador de instalações de calefação. (mão de obra) | 0.413 | 40.91 | 16.896 |
| mo103 | h | Ajudante de montador de instalações de calefação. (mão de obra) | 0.413 | 30.78 | 12.712 |
| % | % | Custos diretos complementares | 2 % | 40.102 | 0.802 |
|  |  | Custos diretos |  |  | 40.904 |

Resíduos:
- colocação: mt08tan010be; fator de resíduo 0.035
- colocação: mt27pfi030 Primer antioxidante com poliuretano; fator de resíduo 0.03

## Recursos

**mt08tan010be** m Tubo de aço-carbono preto
Dados técnicos: Custo energético 13.679 MJ; Emissão de CO2 0.611 kg; Código LER 17 04 05; Massa do elemento 1.21 kg; Volume 0.000576 m3
Resíduos:
- embalagem: re170201 Madeira. (componente de resíduo); rendimento 0.011 kg; Código LER 17 02 01; Massa do elemento 1 kg; Volume 0.000909 m3
- embalagem: re170203 Plástico. (componente de resíduo); rendimento 0.003 kg; Código LER 17 02 03; Massa do elemento 1 kg; Volume 0.001667 m3

**mt27pfi030** kg Primer antioxidante com poliuretano
Dados técnicos: Custo energético 144.471 MJ; Emissão de CO2 7.014 kg; Código LER 17 09 04; Massa do elemento 1 kg; Volume 0.000667 m3
Resíduos:
- embalagem: re170203 Plástico; rendimento 0.003 kg
