# Reservatório de combustível líquido, de superfície, de chapa de aço

- Propriedade do ficheiro: CYPE Ingenieros S.A.
- Formato: FIEBDC-3/2016
- Programa: Gerador de preços para construção civil. CYPE Ingenieros, S.A.
- Data: 27/09/2024
- Âmbito geográfico: Brasil
- Moeda: BRL
- Custos indiretos: 3 %
- Despesas gerais: 13 %
- Lucro: 6 %
- IVA: 17 %

## I Instalações

### IC Aquecimento, refrigeração, climatização e água quente

#### ICD Combustível líquido

**ICD125** Un Reservatório de combustível líquido, de superfície, de chapa de aço.
Reservatório certificado de óleo diesel, de superfície, colocado no interior do edifício, de chapa de aço, de parede simples, com uma capacidade de 1000 litros, tratamento exterior através de jateamento SA 2 1/2 e acabamento através de aplicação de primer de epóxi-poliamida e poliuretano branco. Incluindo indicador de nível, apoios e elementos de proteção segundo norma. Totalmente montado, ligado e testado. Sem incluir trabalhos auxiliares, nem o aterramento.
Inclui: Colocação do reservatório. Montagem de acessórios.
Critério de medição de projeto: Número de unidades previstas, segundo documentação gráfica de Projeto.
Critério de quantitativos de obra: Medir-se-á o número de unidades realmente executadas segundo especificações de Projeto.

| Código | Un | Descrição | Rendimento | Preço | Importância |
|---|---|---|---|---|---|
| mt38dep001ba | Un | Reservatório certificado de combustível líquido, de superfície, de chapa de aço, de parede simples, de 900 mm de diâmetro e 1900 mm de comprimento, com uma capacidade de 1000 litros. Tratamento exterior: jateamento SA 2 1/2 e acabamento através de primer de epóxi-poliamida e poliuretano branco. Inclusive apoios e elementos de proteção segundo norma. (material) | 1 | 10678.02 | 10678.020 |
| mt38dep006a | Un | Indicador de nível com sonda, para reservatório de combustível líquido de chapa de aço. (material) | 1 | 473.24 | 473.240 |
| mq04cag010a | h | Caminhão com grua de carga máxima 6 t. (equipamento) | 0.29 | 203.71 | 59.076 |
| mo004 | h | Montador de instalações de calefação. (mão de obra) | 5.731 | 40.91 | 234.455 |
| mo103 | h | Ajudante de montador de instalações de calefação. (mão de obra) | 5.731 | 30.78 | 176.400 |
| % | % | Custos diretos complementares | 2 % | 11621.191 | 232.424 |
|  |  | Custos diretos |  |  | 11853.615 |

## Recursos

**mt38dep001ba** Un Reservatório certificado de combustível líquido
Dados técnicos: Custo energético 1909.186 MJ; Emissão de CO2 102.350 kg
Resíduos:
- embalagem: re150101 Embalagens de papel e cartão. (componente de resíduo); rendimento 4.012 kg; Código LER 15 01 01; Massa do elemento 1 kg; Volume 0.001333 m3
