# Regulação de um circuito de aquecimento por piso radiante

- Propriedade do ficheiro: CYPE Ingenieros S.A.
- Formato: FIEBDC-3/2016
- Programa: Gerador de preços para construção civil. CYPE Ingenieros, S.A.
- Data: 27/09/2024
- Âmbito geográfico: Brasil
- Moeda: BRL
- Custos indiretos: 3 %
- Despesas gerais: 13 %
- Lucro: 6 %
- IVA: 17 %

## I Instalações

### IC Aquecimento, refrigeração, climatização e água quente

#### ICE Emissores a água para aquecimento e refrigeração

**ICE157** Un Regulação de um circuito de aquecimento por piso radiante.
Válvula de limitação da temperatura de retorno para um circuito de aquecimento, com roda de termostato para regulação da temperatura entre 20°C e 40°C, purgador de ar, ligações eurocone de 3/4", instalada em caixa de 145x145x55 mm, para embutir em parede, com tampa lacada em branco de 155x155 mm, e 2 curvatubos de plástico, com kit de 2 nípeis de cobre niquelado com saída roscada eurocone fêmea, 16 mm x 3/4", para ligação do circuito de piso radiante à válvula e kit de 2 curvas a 90° de cobre niquelado com saída roscada eurocone macho, 16 mm x 3/4" para ligação do tubo ao circuito de alta temperatura. Totalmente montado, ligado e testado.
Inclui: Implantação da unidade. Colocação e fixação da unidade. Ligação da unidade à tubulação.
Critério de medição de projeto: Número de unidades previstas, segundo documentação gráfica de Projeto.
Critério de quantitativos de obra: Medir-se-á o número de unidades realmente executadas segundo especificações de Projeto.

| Código | Un | Descrição | Rendimento | Preço | Importância |
|---|---|---|---|---|---|
| mt38sch140a | Un | Válvula de limitação da temperatura de retorno para um circuito de aquecimento, com roda de termostato para regulação da temperatura entre 20°C e 40°C, purgador de ar, ligações eurocone de 3/4", instalada em caixa de 145x145x55 mm, para embutir em parede, com tampa lacada em branco de 155x155 mm, e 2 curvatubos de plástico. (material) | 1 | 1553.11 | 1553.110 |
| mt38sch065ad | Un | Kit de 2 nípeis de cobre niquelado com saída roscada eurocone fêmea, 16 mm x 3/4". (material) | 1 | 70.58 | 70.580 |
| mt38sch067f | Un | Kit de 2 curvas a 90° de cobre niquelado com saída roscada eurocone macho, 16 mm x 3/4". (material) | 1 | 205.22 | 205.220 |
| mo004 | h | Montador de instalações de calefação. (mão de obra) | 0.228 | 40.91 | 9.327 |
| mo103 | h | Ajudante de montador de instalações de calefação. (mão de obra) | 0.228 | 30.78 | 7.018 |
| % | % | Custos diretos complementares | 2 % | 1845.255 | 36.905 |
|  |  | Custos diretos |  |  | 1882.160 |
