# Fogão a lenha

- Propriedade do ficheiro: CYPE Ingenieros S.A.
- Formato: FIEBDC-3/2016
- Programa: Gerador de preços para construção civil. CYPE Ingenieros, S.A.
- Data: 17/06/2024
- Âmbito geográfico: Brasil
- Moeda: BRL
- Custos indiretos: 3 %
- Despesas gerais: 13 %
- Lucro: 6 %
- IVA: 17 %

## I Instalações

### IC Aquecimento, refrigeração, climatização e água quente

#### ICH Caixas de fogo, recuperadores de calor, fogões e salamandras

**ICH050** Un Fogão a lenha.
Fogão a lenha com produção de água quente, potência térmica nominal total 15,2 kW (potência térmica ao ar 6,1 kW e potência térmica à agua 9,1 kW), rendimento 81,6%, volume de aquecimento, calculado com um requisito de 40 W/m³, 380 m³, revestimento de aço cor marfim, ventilação por convecção natural, com possibilidade de alimentação de um sistema de aquecimento por radiadores ou por piso radiante ou de produção de água quente, composta de queimador de ferro fundido, cristal cerâmico resistente a 800°C, gaveta de cinzas, ar primário e ar secundário reguláveis manualmente, sacode-grelha de acionamento exterior, placa de ferro fundido para cozinhar com arruelas extraíveis, forno para cozinhar de aço inoxidável com grelha cromada, sistema de circulação de água quente com bomba e vaso de expansão e vidro de segurança para crianças. Incluindo acessórios de ligação ao duto de evacuação dos produtos da combustão, sem incluir esse duto. Totalmente montado e ligado.
Inclui: Implantação do fogão. Disposição dos elementos. Montagem do fogão e dos seus acessórios. Ligação ao duto de evacuação.
Critério de medição de projeto: Número de unidades previstas, segundo documentação gráfica de Projeto.
Critério de quantitativos de obra: Medir-se-á o número de unidades realmente executadas segundo especificações de Projeto.

| Código | Un | Descrição | Rendimento | Preço | Importância |
|---|---|---|---|---|---|
| mt38arc060df | Un | Fogão a lenha com produção de água quente, potência térmica nominal total 15,2 kW (potência térmica ao ar 6,1 kW e potência térmica à agua 9,1 kW), rendimento 81,6%, volume de aquecimento, calculado com um requisito de 40 W/m³, 380 m³, revestimento de aço cor marfim, ventilação por convecção natural, com possibilidade de alimentação de um sistema de aquecimento por radiadores ou por piso radiante ou de produção de água quente, composta de queimador de ferro fundido, cristal cerâmico resistente a 800°C, gaveta de cinzas, ar primário e ar secundário reguláveis manualmente, sacode-grelha de acionamento exterior, placa de ferro fundido para cozinhar com arruelas extraíveis, forno para cozinhar de aço inoxidável com grelha cromada, sistema de circulação de água quente com bomba e vaso de expansão e vidro de segurança para crianças. (material) | 1 | 14691.44 | 14691.440 |
| mt38arc600c | Un | Colocação em funcionamento e formação no manuseio de fogão a lenha. (material) | 1 | 401.82 | 401.820 |
| mo004 | h | Montador de instalações de calefação. (mão de obra) | 1.122 | 40.91 | 45.901 |
| mo103 | h | Ajudante de montador de instalações de calefação. (mão de obra) | 1.122 | 30.78 | 34.535 |
| % | % | Custos diretos complementares | 2 % | 15173.696 | 303.474 |
|  |  | Custos diretos |  |  | 15477.170 |
