# Recuperador de calor

- Propriedade do ficheiro: CYPE Ingenieros S.A.
- Formato: FIEBDC-3/2016
- Programa: Gerador de preços para construção civil. CYPE Ingenieros, S.A.
- Data: 28/10/2025
- Âmbito geográfico: Brasil
- Moeda: BRL
- Custos indiretos: 3 %
- Despesas gerais: 13 %
- Lucro: 6 %
- IVA: 17 %

## I Instalações

### IC Aquecimento, refrigeração, climatização e água quente

#### ICH Caixas de fogo, recuperadores de calor, fogões e salamandras

**ICH020** Un Recuperador de calor.
Queimador aberto a lenha, de carregamento frontal, potência 9 kW (7.717 kcal/h), cor preto, de ferro fundido, com gaveta de coleta de cinzas e sistema de regulação de saída de fumos. Incluindo acessórios de ligação ao duto de evacuação dos produtos da combustão, sem incluir esse duto. Totalmente montado e ligado.
Inclui: Implantação do recuperador de calor. Disposição dos elementos. Montagem do recuperador de calor e respectivos acessórios. Ligação ao duto de evacuação.
Critério de medição de projeto: Número de unidades previstas, segundo documentação gráfica de Projeto.
Critério de quantitativos de obra: Medir-se-á o número de unidades realmente executadas segundo especificações de Projeto.

| Código | Un | Descrição | Rendimento | Preço | Importância |
|---|---|---|---|---|---|
| mt38chf020a | Un | Queimador aberto a lenha, de carregamento frontal, potência 9 kW (7.717 kcal/h), cor preto, de ferro fundido, com gaveta de coleta de cinzas e sistema de regulação de saída de fumos. (material) | 1 | 4956.57 | 4956.570 |
| mt38www010 | Un | Material auxiliar para instalações de aquecimento. (material) | 1 | 12.52 | 12.520 |
| mo004 | h | Montador de instalações de calefação. (mão de obra) | 0.561 | 42.82 | 24.022 |
| mo103 | h | Ajudante de montador de instalações de calefação. (mão de obra) | 0.561 | 32.08 | 17.997 |
| % | % | Custos diretos complementares | 2 % | 5011.109 | 100.222 |
|  |  | Custos diretos |  |  | 5111.331 |
