# Caldeira elétrica, doméstica, para aquecimento e água quente

- Propriedade do ficheiro: CYPE Ingenieros S.A.
- Formato: FIEBDC-3/2016
- Programa: Gerador de preços para construção civil. CYPE Ingenieros, S.A.
- Data: 27/09/2024
- Âmbito geográfico: Brasil
- Moeda: BRL
- Custos indiretos: 3 %
- Despesas gerais: 13 %
- Lucro: 6 %
- IVA: 17 %

## I Instalações

### IC Aquecimento, refrigeração, climatização e água quente

#### ICI Caldeiras elétricas

**ICI011** Un Caldeira elétrica, doméstica, para aquecimento e água quente
Caldeira mural mista elétrica para aquecimento e água quente, potência de 4,5 kW, constituída por corpo de caldeira, envolvente, vaso de expansão, bomba, termostato e todos aqueles componentes necessários para o seu funcionamento incorporados no seu interior; inclusive acessórios de fixação. Totalmente montada, ligada e testada.
Inclui: Marcação através de molde. Colocação e fixação da caldeira e seus componentes. Nivelamento dos elementos. Ligações dos elementos à rede. Colocação em funcionamento.
Critério de medição de projeto: Número de unidades previstas, segundo documentação gráfica de Projeto.
Critério de quantitativos de obra: Medir-se-á o número de unidades realmente executadas segundo especificações de Projeto.

| Código | Un | Descrição | Rendimento | Preço | Importância |
|---|---|---|---|---|---|
| mt38cme010o | Un | Caldeira mural mista elétrica para aquecimento e água quente, potência de 4,5 kW, constituída por corpo de caldeira, envolvente, vaso de expansão, bomba, termostato e todos aqueles componentes necessários para o seu funcionamento incorporados no seu interior; inclusive acessórios de fixação. (material) | 1 | 10965.32 | 10965.320 |
| mt38www012 | Un | Material auxiliar para instalações de aquecimento e água quente (material) | 1 | 14.06 | 14.060 |
| mo004 | h | Montador de instalações de calefação. (mão de obra) | 3.414 | 40.91 | 139.667 |
| mo103 | h | Ajudante de montador de instalações de calefação. (mão de obra) | 3.414 | 30.78 | 105.083 |
| % | % | Custos diretos complementares | 2 % | 11224.130 | 224.483 |
|  |  | Custos diretos |  |  | 11448.613 |

## Recursos

**mt38cme010o** Un Caldeira mural mista elétrica para aquecimento e água quente
Dados técnicos: Custo energético 2376.552 MJ; Emissão de CO2 180.825 kg
Resíduos:
- embalagem: re150101 Embalagens de papel e cartão. (componente de resíduo); rendimento 2.232 kg; Código LER 15 01 01; Massa do elemento 1 kg; Volume 0.001333 m3
- embalagem: re170201 Madeira. (componente de resíduo); rendimento 0.613 kg; Código LER 17 02 01; Massa do elemento 1 kg; Volume 0.000909 m3
