# Bateria elétrica

- Propriedade do ficheiro: CYPE Ingenieros S.A.
- Formato: FIEBDC-3/2016
- Programa: Gerador de preços para construção civil. CYPE Ingenieros, S.A.
- Data: 27/09/2024
- Âmbito geográfico: Brasil
- Moeda: BRL
- Custos indiretos: 3 %
- Despesas gerais: 13 %
- Lucro: 6 %
- IVA: 17 %

## I Instalações

### IC Aquecimento, refrigeração, climatização e água quente

#### ICM Emissores de calor elétricos

**ICM030** Un Bateria elétrica.
Bateria de aquecimento elétrica de 125 mm de diâmetro, potência calorífica de 0,5 kW, para alimentação monofásica a 230 V e 50 Hz de frequência, formada por corpo de chapa de aço galvanizado com pescoço de ligação ao duto com junta perimetral, resistência blindada de aço inoxidável, caixa de bornes grau de proteção IP40, interruptor térmico com rearme automático e interruptor térmico com rearme manual.
Inclui: Marcação. Montagem sobre o duto. Ligação e verificação do seu correto funcionamento.
Critério de medição de projeto: Número de unidades previstas, segundo documentação gráfica de Projeto.
Critério de quantitativos de obra: Medir-se-á o número de unidades realmente executadas segundo especificações de Projeto.

| Código | Un | Descrição | Rendimento | Preço | Importância |
|---|---|---|---|---|---|
| mt42ald420aaa | Un | Bateria de aquecimento elétrica de 125 mm de diâmetro, potência calorífica de 0,5 kW, para alimentação monofásica a 230 V e 50 Hz de frequência, formada por corpo de chapa de aço galvanizado com pescoço de ligação ao duto com junta perimetral, resistência blindada de aço inoxidável, caixa de bornes grau de proteção IP40, interruptor térmico com rearme automático e interruptor térmico com rearme manual. (material) | 1 | 1643.5 | 1643.500 |
| mo004 | h | Montador de instalações de calefação. (mão de obra) | 0.168 | 40.91 | 6.873 |
| mo103 | h | Ajudante de montador de instalações de calefação. (mão de obra) | 0.168 | 30.78 | 5.171 |
| % | % | Custos diretos complementares | 2 % | 1655.544 | 33.111 |
|  |  | Custos diretos |  |  | 1688.655 |

## Recursos

**mt42ald420aaa** Un Bateria de aquecimento elétrica de 125 mm de diâmetro
Dados técnicos: Custo energético 0.713 MJ; Emissão de CO2 1.122 kg
Resíduos:
- embalagem: re150101 Embalagens de papel e cartão. (componente de resíduo); rendimento 1.32 kg; Código LER 15 01 01; Massa do elemento 1 kg; Volume 0.001333 m3
