# Carga de gás refrigerante

- Propriedade do ficheiro: CYPE Ingenieros S.A.
- Formato: FIEBDC-3/2016
- Programa: Gerador de preços para construção civil. CYPE Ingenieros, S.A.
- Data: 27/09/2024
- Âmbito geográfico: Brasil
- Moeda: BRL
- Custos indiretos: 3 %
- Despesas gerais: 13 %
- Lucro: 6 %
- IVA: 17 %

## I Instalações

### IC Aquecimento, refrigeração, climatização e água quente

#### ICN Unidades autônomas de climatização

**ICN012** kg Carga de gás refrigerante.
Carga da instalação com gás refrigerante R-410A, fornecimento em garrafa com 50 kg de refrigerante.
Inclui: Carga do gás refrigerante.
Critério de medição de projeto: Peso teórico da carga, estimado a partir da densidade aparente, da pressão e do volume a ocupar, segundo documentação gráfica de Projeto.
Critério de quantitativos de obra: Será determinado o peso da carga realmente introduzida na instalação, segundo especificações de Projeto.

| Código | Un | Descrição | Rendimento | Preço | Importância |
|---|---|---|---|---|---|
| mt42lin100a | kg | Gás refrigerante R-410A, fornecimento em garrafa com 50 kg de refrigerante. (material) | 1 | 102.46 | 102.460 |
| mo005 | h | Instalador de ar condicionado. (mão de obra) | 0.112 | 40.91 | 4.582 |
| mo104 | h | Ajudante de instalador de ar condicionado. (mão de obra) | 0.112 | 30.78 | 3.447 |
| % | % | Custos diretos complementares | 2 % | 110.489 | 2.210 |
|  |  | Custos diretos |  |  | 112.699 |
