# Chaminé coletiva concêntrica de parede dupla

- Propriedade do ficheiro: CYPE Ingenieros S.A.
- Formato: FIEBDC-3/2016
- Programa: Gerador de preços para construção civil. CYPE Ingenieros, S.A.
- Data: 17/06/2024
- Âmbito geográfico: Brasil
- Moeda: BRL
- Custos indiretos: 3 %
- Despesas gerais: 13 %
- Lucro: 6 %
- IVA: 17 %

## I Instalações

### IC Aquecimento, refrigeração, climatização e água quente

#### ICO Sistemas de exaustão

**ICO220** m Chaminé coletiva concêntrica de parede dupla.
Chaminé coletiva modular concêntrica, metálica, formada por tubo de parede dupla, de 125/210 mm de diâmetro, composto por parede interior de aço inoxidável AISI 316L e parede exterior de aço galvanizado, temperatura máxima de 450°C, pressão de trabalho até 40 Pa, instalada no interior do edifício, para evacuação dos produtos da combustão e admissão de ar comburente, com tiragem natural, das caldeiras murais de condensação, a gás. Inclusive acessórios, peças especiais, módulos finais e material auxiliar para montagem e fixação.
Critérios considerados na determinação do preço da unidade de obra: O preço não inclui o duto de ligação entre a caldeira e a chaminé coletiva.
Inclui: Marcação. Colocação de tubos, acessórios, peças especiais e módulos finais. Fixação do material auxiliar para montagem e fixação à obra. Montagem. Ligação e verificação do seu correto funcionamento.
Critério de medição de projeto: Comprimento medido desde o arranque da chaminé até a parte superior do módulo final, segundo documentação gráfica de Projeto.
Critério de quantitativos de obra: Medir-se-á, desde o arranque da chaminé até a parte superior do módulo final, o comprimento realmente executado segundo especificações de Projeto.

| Código | Un | Descrição | Rendimento | Preço | Importância |
|---|---|---|---|---|---|
| mt20din256a | Un | Material auxiliar para montagem e fixação dos tubos de parede dupla, de 125/210 mm de diâmetro. (material) | 1 | 21.01 | 21.010 |
| mt20din255am | m | Tubo de parede dupla, de 125/210 mm de diâmetro, composto por parede interior de aço inoxidável AISI 316L e parede exterior de aço galvanizado, temperatura máxima de 450°C, pressão de trabalho até 40 Pa, com o preço incrementado em 60% relativamente a acessórios, peças especiais e módulos finais. (material) | 1 | 560.31 | 560.310 |
| mo004 | h | Montador de instalações de calefação. (mão de obra) | 0.441 | 40.91 | 18.041 |
| mo103 | h | Ajudante de montador de instalações de calefação. (mão de obra) | 0.441 | 30.78 | 13.574 |
| % | % | Custos diretos complementares | 2 % | 612.935 | 12.259 |
|  |  | Custos diretos |  |  | 625.194 |

Resíduos:
- colocação: mt20din255am; fator de resíduo 0.0105

## Recursos

**mt20din255am** m Tubo de parede dupla
Dados técnicos: Custo energético 560.378 MJ; Emissão de CO2 70.177 kg; Código LER 17 04 05; Massa do elemento 16.7 kg; Volume 0.007952 m3
Resíduos:
- embalagem: re170201 Madeira. (componente de resíduo); rendimento 0.013 kg; Código LER 17 02 01; Massa do elemento 1 kg; Volume 0.000909 m3
- embalagem: re170203 Plástico. (componente de resíduo); rendimento 0.003 kg; Código LER 17 02 03; Massa do elemento 1 kg; Volume 0.001667 m3
