# Sistema de alimentação de pellets, para caldeira de biomassa

- Propriedade do ficheiro: CYPE Ingenieros S.A.
- Formato: FIEBDC-3/2016
- Programa: Gerador de preços para construção civil. CYPE Ingenieros, S.A.
- Data: 28/08/2025
- Âmbito geográfico: Brasil
- Moeda: BRL
- Custos indiretos: 3 %
- Despesas gerais: 13 %
- Lucro: 6 %
- IVA: 17 %

## I Instalações

### IC Aquecimento, refrigeração, climatização e água quente

#### ICQ Caldeiras de biomassa

**ICQ030** Un Sistema de alimentação de pellets, para caldeira de biomassa.
Sistema de alimentação de pellets, para caldeira de biomassa composto por kit básico de extrator flexível para pellets, constituído por tubo extrator de 1 m de comprimento e motor de acionamento de 0,55 kW, para alimentação monofásica a 230 V, 3 m de tubo de ampliação de extrator flexível para pellets, 1 m de tubo de ligação de extrator flexível para pellets. Totalmente montado, ligado e testado.
Inclui: Marcação. Ligações dos elementos à rede.
Critério de medição de projeto: Número de unidades previstas, segundo documentação gráfica de Projeto.
Critério de quantitativos de obra: Medir-se-á o número de unidades realmente executadas segundo especificações de Projeto.

| Código | Un | Descrição | Rendimento | Preço | Importância |
|---|---|---|---|---|---|
| mt38cbh052a | Un | Kit básico de extrator flexível para pellets, constituído por tubo extrator de 1 m de comprimento e motor de acionamento de 0,55 kW, para alimentação monofásica a 230 V, para sistema de alimentação de caldeira de biomassa. (material) | 1 | 7492.43 | 7492.430 |
| mt38cbh076a | m | Tubo de ampliação de extrator flexível para pellets, para sistema de alimentação de caldeira de biomassa. (material) | 3 | 1373.49 | 4120.470 |
| mt38cbh077a | m | Tubo de ligação de extrator flexível para pellets, para sistema de alimentação de caldeira de biomassa. (material) | 1 | 268.89 | 268.890 |
| mt38cbh078a | m | Transportador helicoidal sem-fim flexível, para sistema de alimentação de caldeira de biomassa. (material) | 5 | 319.75 | 1598.750 |
| mo004 | h | Montador de instalações de calefação. (mão de obra) | 1.252 | 42.82 | 53.611 |
| mo103 | h | Ajudante de montador de instalações de calefação. (mão de obra) | 1.252 | 32.08 | 40.164 |
| % | % | Custos diretos complementares | 2 % | 13574.315 | 271.486 |
|  |  | Custos diretos |  |  | 13845.801 |
